# Heizungsinstalaltion
Angebotsaufforderung (GAEB 90, DA83)
Währung: EUR

## Karl-Marx-Str. 20 & Mainzerstr. 1-2
Datum: 04.06.26

*Hinweis*
Projektbeschreibung

Erneuerung Wärmeversorgung mit Wohnungsstationen
Karl-Marx-Str. 20/Mainzerstr. 1-2
12043 Berlin

Lage der Baumaßnahmen

Gemarkung:  Neukölln
Flur:  109
Flurstück:  290

Objektbeschreibung

Anzahl Etagen: 1 Untergeschoss, Erdgeschoss und 4
Obergeschosse

Gebäudestruktur: An einer Straßenecke befindliches
Gebäude mit straßenseitigen Eingängen

Anzahl der Wohneinheiten: 29

Allgemeine Beschreibung

Das Gebäude liegt an der Straßenkreuzung
Karl-Marx-Str./Mainzerstr in Berlin-Neukölln.
Es gibt bisher keine Strangleitungen für die Heizung im
Gebäude, da die Wärmeerzeugung bisher dezentral in den
Wohnungen erfolgt. Überwiegend sind Gasthermen
installiert, aber aktuell sind auch unterschiedlichste
Installationen im Gebäude nicht auszuschließen, wie
z.B. elektrische Wärme- und Warmwasserversorgung oder
Heizöfen mit Festbrennstoff.
Die Wohnungen mit Gasthermen sind auch bereits mit
Heizkörpern ausgestattet, die weiterhin erhalten
bleiben sollen. Hierfür ist der Austausch der
Thermostatventile in der Ausschreibung berücksichtigt
worden, um einen hydraulischen Abgleich durchführen zu
können.

Zukünftige Wärmeerzeugung:

Das Gebäude erhält eine neue Fernwärmeversorgung. Die
vorhandenen Gasleitungen werden zwischen Treppenhaus
(Zähler) und Gastherme zurückgebaut.

Jede Wohnung erhält eine Wohnungsübergabestation von
Stiebel Eltron. Diese wird in den Wohnungen (i.d.R. an
der Position der vorhanden Gastherme) montiert und an
die Bestandsleitungen der Wohnungsverteilung
angeschlossen, sofern vorhanden.
Jede Station bekommt Wärmemengenzähler und
Kaltwasserzähler. Die Montage erfolgt innerhalb
vorgesehener Passstücke in der Station.

Wärmeverteilung im Gebäude:

Die Verrohrung erfolgt mittels Temponox Rohren VL/RL,
welche im Treppenhaus frei verlegt werden, mit
nachträglicher bauseitiger Verkleidung.
Die Leitungen im Kellerbereich werden mit zusätzlichem
PVC Mantel gedämmt, in den Schächten nur mit
Minderalwolle alu-kaschiert.
Für die Durchdringung von brandschutzrelevanten
Bauteilen sind ConlitU-Schalen vorgesehen.
In den Wohnungen erfolgt die Montage der Rohrleitungen
als Sichtmontage auf der Wand.
Für die letztgelegenen Wohnungsstationen am Strang, und
bei einer Überschreitung der Entfernung der
Wohnungsstation von mehr als 5 m einfacher Länge, vom
Strang, werden Überströmventile eingesetzt.

### Bereich 01 Vetragsbedingungen und Verordnungen

#### Abschnitt 01.01 Die allgemeinen Einkaufsbedingungen (siehe Anlage)

#### Abschnitt 01.02 Zusätzliche Vertragsbedingungen für die Ausführung von Bauleistungen (Z-VOB/B) (siehe Anlage)

#### Abschnitt 01.03 Die Baustellenordnung der Covivio Immobilien GmbH

### Bereich 02 Allgemeine Vorbemerkungen ( Geltungsbereich für diese funktionale Leistungsbeschreibung

*Hinweis*
Maßgebend für die Lieferung und Ausführung der
Leistungen sind die ATV in der VOB-Teil C sowie alle
weiteren einschlägigen DIN-Normen und alle betreffenden
Gesetze und Verordnungen.

Alle Leistungen sind nach dem zum Zeitpunkt der Abnahme
geltenden Normen, Verordnungen, Richtlinien etc.
auszuführen.
Für die Preisbildung gelten unabhängig davon die zum
Zeitpunkt der Angebotsabgabe gültigen Vorschriften.

Die allgemein anerkannten Regeln der Technik sind
anzuwenden. Weiterhin gelten sämtliche europäischen und
nationalen Vorschriften, Merkblätter,
Stoff- und Prüfnormen usw. jeweils in ihrer aktuellen
Fassung.
Als vereinbart gelten weiterhin die
Herstellerverarbeitungsangaben, Zulassungen
und Empfehlungen der jeweiligen Fachverbände.
Unfallverhütungsvorschriften/ Regeln der BG Bau
(Berufsgenossenschaft der Bauwirtschaft)
DGUV - Vorschriften
DGUV - Regeln
DGUV - Informationen
DGUV - Grundsätze
BetrSichV Betriebssicherheitsverordnung mit den
dazugehörigen Technischen Regeln ,TRBS"

Für die nachfolgend beschriebenen Leistungen gelten
folgende vertragliche Regelwerke:

1. Diese "Allgemeinen vertraglichen Grundlagen u.
Regelungen" über die Erbringung von Bauleistungen

2. Die ,Allgemeinen Einkaufsbedingungen der Covivio in
der jeweils gültigen Fassung

3. Die "Zusätzliche Vertragsbedingungen für die
Ausführung von Bauleistungen Z-VOB/B" in der jeweils
gültigen Fassung

4. Die Baustellenordnung der Covivio Immobilien GmbH in
der jeweils gültigen Fassung

Mit Unterzeichnung des Angebotes erklärt der AN, dass
von ihm sämtliche gesetzlichen, behördlichen und
berufsgenossenschaftliche Auflagen erfüllt werden, die
zur Ausführung beschriebenen Leistungen erforderlich
sind.
Es dürfen nur solche Materialien verwendet werden, über
die der AN das uneingeschränkte Eigentumsrecht besitzt
und die vollkommen frei von Rechten Dritter sind.
Für die Ausführung der Arbeiten ist Fachpersonal in
ausreichender Zahl einzusetzen.
Hierbei ist darauf zu achten, dass für die Ausführung
sämtlicher Arbeiten unsere Baustellenordnung in der
jeweils gültigen Fassung zu beachten ist, die dem
ausführenden Fachpersonal
in geeigneter Form zur Kenntnis zu geben ist.
Der Auftragnehmer hat dafür Sorge zu tragen, dass
während der Ausführung seiner Leistungen immer
mindestens ein fließend deutschsprechender Mitarbeiter
seiner Firma
mit Weisungsbefugnis auf der Baustelle anwesend ist.

Die vom AN geschuldete Leistung versteht sich als
umfängliche Gesamtheit, einschl. notwendiger
Nebenleistungen. Es sind alle erforderlichen
Leistungen, Materialien und Hilfsmittel zu kalkulieren,
die für eine betriebsbereite Fertigstellung der
beschriebenen Leistungen sowie die funktional
erforderliche Betriebs- und Wartungsfähigkeit des
Bauwerks im Rahmen der vereinbarten Leistung notwendig
sind. Dies gilt auch für den Fall, dass Leistungen, die
zur geforderten Funktion notwendig sind, nur teilweise
oder gar nicht beschrieben sind, jedoch aus dem
Zusammenhang für den Fachmann erkennbar sind.
Jegliche Aufzählungen in der FLB verstehen sich als
nicht abschließend und lediglich repräsentativ.

Der Bieter hat anhand der Leistungsbeschreibung, der
Planunterlagen, der Positionspläne, der Leitdetails und
durch eventuelle notwendige Rückfragen
eigenverantwortlich vorzunehmen und verbindlich in
allen dem Gewerk nach geforderten Leistungen preislich
zu erfassen.
 Alle Aufwendungen für eine vollständige, fachgerechte
und dauerhaft funktionstüchtige Ausführung der
vorbeschriebenen Leistungen und daraus folgenden
Bauzuständen, den damit verbundenen Vorkehrungen,
Maßnahmen, Erschwernissen,
Sicherungsmaßnahmen, Materiallieferungen und den sich
daraus ergebenden Arbeitsabläufen und in diesem
Zusammenhang stehende Nebenleistungen, sind als
Bestandteil in den eingesetzten Angebotspreisen
enthalten.

Schallschutz

Die Gebäude sind gemäß den Angaben des
Schallschutznachweises auszuführen
Anforderungen an den Schallschutz der DIN 4109 und
hinsichtlich des Schallschutzes zwischen den
Wohneinheiten und zwischen Wohn- und Gewerbeeinheit
der VDI-Richtlinie 4100, Ausgabe 2012,
Schallschutzstufe II.
Die schallschutztechnische Auslegung der Außenbauteile
erfolgt gemäß der DIN 4109 nähere Grenzwerte ergeben
sich aus dem Schallschutznachweisnach DIN 4109 für die
Außenfassade und den Vorgaben aus der Lärmkartierung.

Brandschutz

Bauliche Anlagen sind so anzuordnen und zu errichten,
dass der Entstehung eines Brandes und der Ausbreitung
von Feuer und Rauch (Brandausbreitung) vorgebeugt wird
und bei
einem Brand die Rettung von Menschen und Tieren sowie
wirksame Löscharbeiten möglich sind ( 14 MBO 07/2024).
Maßgebend für diese Grundsatzanforderung sind die
Vorschriften in der jeweiligen Landesbauordnung und die
dazugehörigen Durchführungsbestimmungen,
sowie in weiteren Vorschriften konkrete Maßnahmen zum
baulichen Brandschutz einzuhalten.
Weiterhin sind die Vorgaben des Nachweises über den
statisch-konstruktiven Brandschutzes bei der Planung u.
Ausführung einzuhalten.

Wärmeschutz

Die Wärmedurchgangskoeffizienten (U-Werte) der
einzelnen Bauteile sind dem Energieeinsparnachweis zu
entnehmen (Wärmeschutz) gem. gültiger GEG.

Materialangaben

Genannte Materialstärken repräsentieren prinzipiell
Mindeststärken, die ggf. durch Bemessung, Nachweis oder
ähnliches AN-seitig zu erhöhen sind. Die vom AG
vorgegebenen Stärken gelten insoweit nur als Mindest-,
nicht jedoch als verbindliche Materialstärken.

Synonyme und Abkürzungen

AN: Auftragnehmer
AG: Auftraggeber

Stoffe und Bauteile

Gütenachweise

Grundsätzlich sind nur Produkte zu verarbeiten die
entsprechend der europäischen
Richtlinien eine CE-Kennzeichnung unterliegen und
besitzen.
Bezüglich der Wärmeleitfähigkeit sind zusätzlich zur
CE-Kennzeichnung nur Bauprodukte zugelassen, die zudem
einer Fremdüberwachung einer von Ländern zugelassenen
Stelle
unterliegen und entsprechend überwacht sind.

Materialauswahl / Bemusterung

Alle zum Einsatz kommenden Materialien sind vom AG
rechtzeitig vor Ausführung gemäß zu erstellendem
Bemusterungsterminplan zu bemustern und freigeben zu
lassen.
Die Muster sind in einer jeweils entsprechenden
Dimension zur Verfügung zu stellen, um eine
einwandfreie Bewertbarkeit zu ermöglichen.
Zur Beurteilung und Bewertbarkeit eines schlüssigen und
in sich harmonierenden Materialkonzeptes müssen auch
die jeweils anschließenden oder die im Sinnzusammenhang
notwendigen Baustoffe beziehungsweise Materialien
bemustert werden.

Alternativfabrikate / Gleichwertigkeit

Wird in der Leistungsbeschreibung vom Bieter die
Eintragung des "angebotenen Fabrikats"
(gleichbedeutend: Hersteller, Typ, Erzeugnis) verlangt,
ist der Bieter grundsätzlich zur Angabe verpflichtet.
Wird in der Leistungsbeschreibung ein Fabrikat mit dem
Zusatz "oder gleichwertiger Art" vorgegeben, so ist die
Gleichwertigkeit als Mindestforderung zu verstehen.
Kriterien der Prüfung und Zulassung müssen in ihrer
Gesamtheit erfüllt sein.
Vorgeschriebene Prüfungen durch Rechts- oder
Verwaltungsvorschriften oder nach DINoder
EN-Normen müssen nachweisbar sein.
Ist ein Fabrikat nach dem Zusatz "oder gleichwertiger
Art" in den vorgesehenen Freiraum für "Angebotenes
Fabrikat" vom Bieter nicht eingetragen, so gilt im
Falle der Auftragserteilung
das vom Auftraggeber eingetragene Fabrikat als
vereinbart.
Ist in der Leistungsbeschreibung ein Fabrikat ohne den
Zusatz ,oder gleichwertig Art"
vorgegeben" kann der Bieter diese Leistungen nur
gesondert mit einem zusätzlichen Nebenangebot
alternativ anbieten.
Die Gleichwertigkeit angebotener Fabrikate oder
Materialien ist vom AN durch Prüfzeugnisse, Prospekte,
Muster oder anderweitig darzulegen. Gleichfalls sind
als Entscheidungsgrundlage für den AG Aussagen gemäß
vorgenannter Nachweise zu tätigen.

Bedenken des AN

Der Auftragnehmer ist grundsätzlich verpflichtet,
nutzer- oder bauseitig geliefertes oder vorgesehenes
Material auf die Verwendbarkeit zur Herstellung eines
mangelfreien Werkes
zu prüfen und Bedenken gegen die Verwendung, auch im
Sinne der unter Abs. 2 genannten Kriterien dem AG
gegenüber so rechtzeitig geltend zu machen, dass aus
hieraus resultierenden Materialwechseln keine
Beeinträchtigungen an Bauablauf und -fortschritt
entstehen können.

Besondere Hinweise

Bestandsmedien / Umfeld der Baumaßnahme

Der Auftragnehmer hat sich, sofern erforderlich,
rechtzeitig vor Planungsbeginn sowie Arbeitsausführung
über die genaue Lage von Hindernissen, wie unter- und
oberirdische Leitungen, Kabel, Kanäle, Vermarkungen u.
dgl. zu informieren und ggf. eine
Aufgrabungserlaubnis der Rechtsträger einzuholen.

Feuergefährdende Arbeiten

Das Lagern von Druckgasflaschen in Treppenhäusern,
Durchgängen und Durchfahrten ist untersagt.
Bei Arbeiten mit brennbaren Gasen muss ein
Feuerlöscher, tragbar, nach DIN EN 3-8:2021-10
vorhanden sein. Bei Arbeiten mit offener Flamme an
Flächen mit brennbaren Materialien (bspw.
Dachabdichtung) ist je 20 m² Bearbeitungsfläche
mindestens 1 Feuerlöscher im Arbeitsbereich
vorzuhalten.
Die Merkblätter VdS Schadenverhütung, Köln: VdS 2021 -
Baustellen - Unverbindlicher Leitfaden für ein
umfassendes Schutzkonzept, sowie VdS 2008 -
Feuergefährliche Arbeiten;
Richtlinien für den Brandschutz sind zu beachten

Abfallbeseitigung

Jegliches Restmaterial, Verschnitt, Bruch,
Verpackungsmaterial, Strahlmittel und dergleichen sind
vom Auftragnehmer kostenlos zu beseitigen.
Die einschlägigen allgemeinen und kommunalen
Vorschriften über die Entsorgung von Sonderabfall sind
zu beachten. Die Entsorgung von Abfällen, Abbruchmassen
und Bauschutt umfasst die Verwertung entsprechend den
Vorschriften, Satzungen des Abfallverwertungsbetriebes
bzw. der Gemeinde und behördlichen Auflagen.
Das Sortieren, Zwischenlagern und getrennte Laden und
Transportieren ist danach in den Preis
einzukalkulieren.
Der Nachweis über die ordnungsgemäße Entsorgung kann
verlangt werden.
Sollten Container bauseits bereitgestellt werden,
erfolgt eine Umlage der Kosten, deren Höhe oder Anteil
zuvor mit dem Auftragnehmer vereinbart wird.

Toleranzen und Qualitäten

Für die Qualitätsbeurteilung der abzunehmenden Leistung
gelten DIN 18202 und DIN 18203, Standardanforderungen,
bis auf Boden- und Wandbeläge: Hier gelten für
Ebenheitstoleranzen DIN 18202, Tabelle 3, Zeile 4 und
Zeile 7 (erhöhte Anforderungen).
Siehe hierzu ergänzend das ZDB-Merkblatt "Toleranzen im
Hochbau" des Baugewerbeverband Niedersachsen.
Sichtbar bleibende Putze und Spachtelungen von Massiv-
und Trockenbauwänden sind grundsätzlich in Qualität Q2
nach Merkblatt 2: Verspachtelung von Gipsplatten -
Oberflächengüten
auszuführen.

Schutz der Leistungen

Grundsätzlich ist während der Bauzeit vom AN der
ausreichende Schutz - erforderlichenfalls auch über die
VOB- Grundleistung "Schutz der Leistung" hinausgehend -
aller erbrachten Leistungen einschließlich Unterhalt
und termingerechter Entsorgung der Schutzleistungen
sowie der Reinigung der zu übergebenden Leistung zu
gewährleisten.

Erscheinungsbild

Das Erscheinungsbild der Baustelle hat permanent
vorbildlichen Charakters zu sein.
Dazu gehören u.a. die laufende Instandhaltung und
Reinigung der Baustelle, der Gerüste, jedweder
Baustelleneinrichtungsflächen, Lagerflächen, Wege etc.
Die Baustelle hat stets aufgeräumt und sauber zu sein!

Außer anderen einschlägigen Normen, Verordnungen,
Erlässen, Bestimmungen und Richtlinien von örtlichen
und überörtlichen Behörden, sowie ihnen
gleichzusetzender Stellen, sind insbesondere zu
beachten und einzuhalten:

DIN 18012 | 2018-04  Anschlusseinrichtungen für
  Gebäude - Allgemeine  Planungsgrundlagen

DIN EN 12831  Heizungsanlagen in Gebäuden

DIN 4747:2022-08  Fernwärmeanlagen -
Sicherheitstechnische  Ausrüstung von
Unterstationen,  Hausstationen und Hausanlagen
  zum Anschluss an Heizwasser-
Fernwärmenetze

VDI 2035  Vermeidung von Schäden in
Warmwasser-Heizungsanlagen

DIN EN 12056  Schwerkraftentwässerung
innerhalb von Gebäuden

DIN 1986-100  Entwässerungsanlagen für
Gebäude und Grundstücke

DIN 1988  Technische Regeln für
Trinkwasser Installation

DIN 4102  Brandverhalten vonBaustoffen und
  Bauteile

DIN 4109  Schallschutz im Hochbau

DIN 18534  Abdichtung von Innenräumen

VOB Vergabe- und Vertragsordnung für Bauleistungen -
Teil C: Allgemeine Technische Vertragsbedingungen für
Bauleistungen (ATV)

DIN 18299 I 2023-09  Allgemeine Regelungen für
  Bauarbeiten jeder Art

DIN 18300 I 2019-09  Erdarbeiten

DIN 18306 I 2016-09  Entwässerungs-Kanalarbeiten

DIN 18381 I 2019-09  Gas-, Wasser- und
Entwässerungsanlagen innerhalb von Gebäuden

DIN 18382 | 2023-09  Elektro-, Sicherheits- und
  Informationstechnische Anlagen

DIN 18421 I 2016-09  Dämm- und Brandschutzarbeiten
an  technischen Anlagen

GEG  Gebäudeenergiegesetz

DVGW-Richtlinien

TRGI  Technische Regeln für
Gasinstallation

TRWI  Technische Richtlinie
Wasserinstallation

VDE  Vorschriften Technische
Anschlussbedingungen der
Versorgungsunternehmen

TAB-HW  Technische Anschlussbedingungen
für Heizwasser

AVBWasserV  Allgemeine Bedingungen für die
Versorgung mit Wasser

NDAV  Niederdruckanschlussverordnung

Bei der Verarbeitung von jedweder Art Materialien sind
die Herstellerabgaben zu Beachten und einzuhalten.

*Hinweis*
TGA

Der Auftragnehmer hat eine betriebsfertige und
wartungsfreundliche Anlage zu erstellen.
Der Unternehmer garantiert für die einwandfreie
Funktion der Anlagen, die zweckmäßige und
wirtschaftliche Gestaltung, sowie für die Erreichung
der festgelegten Werte.

Vor Inbetriebnahme der Heizungsanlage, befüllen, spülen
und entlüften nach VDI 2035

Der hydraulische Abgleich ist durchzuführen und zu
bescheinigen.

Der Anbieter hat vor Angebotsabgabe die Mengen,
Massen u. Stückzahlen auf Sinnhaftigkeit zu überprüfen.

Es sind sämtliche Nebenleistungen zu erbringen, die zur
Erzielung der Funktionalität des Gesamtbauwerkes
erforderlich sind.

Die Leistung beinhaltet u.a.:
· Den Probebetrieb und die Einweisung des Nutzers.
· Ebenso sind alle Kosten für Anträge und Abnahmen
Enthalten. Die Antragstellung hat rechtzeitig ohne
besondere Aufforderung unter Gestellung der erforderl.
Unterlagen seitens des Auftragnehmers zu erfolgen.
· Veranlassung von Abnahmen einschl. Evtl. notwendiger
TÜV-Abnahmen
· Führen von Verhandlungen mit Behörden und
Versorgungsunternehmen
· Einholen von Genehmigungen etc. und Übergabe der
erforderlichen Prüfatteste einschl. Übernahme der
Hierbei evtl. anfallenden Kosten
· Der Auftragnehmer hat Teilabschnitte der Anlage nach
aktueller DIN Norm auf Dichtigkeit
Zu prüfen, wenn dieses für den Ablauf der Bauarbeiten
erforderlich ist.
· Die notwendigen Maßnahmen zur Geräuschdämmung
· Stemmen von Wanddurchbrüche und Schlitze sowie
das Bohren von Durchführungen von Anschlüssen.
· Einsetzen sämtlicher Konsolen, Halterungen usw.,
einschl. Aller notwendigen Befestigungsmaterialien
(Dübel, Gewindestangen etc.)
· Anschluss an die vorh. Heizungsrohrleitungen des Vor-
und
Rücklaufs, einschl. Flansch, Schrauben und
Dichtungen, Schweiß- und Dichtungsmaterial
· Abdeckung von Anlagenteilen während der Bauzeit
zum Schutz vor Beschädigung und Verschmutzung.
· Freispülen der Anlage von Fremdstoffen,
· Probeweise Inbetriebnahme,
· Einregulierung und Inbetriebnahme (hydr. Abgleich)
· Kontrolle und abschließende Reinigung aller Objekte,
Einläufe und Geruchverschlüsse vor Inbetriebnahme
der Installationsanlage.
· Anklemmen der im Lieferumfang enthaltenen
Elektrischen Geräte und Aggregate einschl. einführen
der Kabel.
-Ausblasen von Rohrleitungen, wenn Frostgefahr
besteht und eine restlose natürliche Entleerung nicht
Gewährleistet ist.
· Verfugen der Einrichtungsgegenstände zur Wand bzw.
zum Fußboden mit dauerelastischem Material.
· Anschlussmaterial für die Verbindung der
Einrichtungsgegenstände mit den Rohrleitungen, wie
Verlängerungen, Gummi-H-Nippel etc.
· Prüfung, Spülung und Inbetriebnahme der kompletten
Trinkwasseranlage nach TrinkwV, DIN 2000, AVB
WasserV und DIN 1988 Technische Ausführung,
Einrichtungen, Geräte u. Anlagenteile

Allgemein

Es dürfen nur die im Leistungsverzeichnis genannten
Geräte
und Anlagenteile eingebaut werden.
Jede Abweichung hiervon ist - unter Angabe der LV
Position,
Des Fabrikates u. der Produktbeschreibung - auf
einem schriftlichen Nebenangebot als
Alternativausführung anzubieten.
Die Ausführung bedarf der schriftlichen Genehmigung
durch den Auftraggeber.
Bei der Auswahl von anzubietenden Pumpen, Kompressoren,
Motoren, Geräten usw. ist grundsätzlich darauf zu
achten, dass
nur geräuscharme Aggregate eingebaut werden dürfen.
Die Umwälzpumpen sollen im Bereich ihres günstigen
Wirkungsgrades laufen. Im Zweifelsfalle ist dies vom
Auftragnehmer kostenlos am ungünstigsten Stromkreis
Nachzuweisen.

Abflussleitungen

Für die Verlegung von Abflussleitungen ist die DIN 1986
Maßgebend.
Falls Abflussrohre vor der Wand verlegt werden, ist ein
Abstand
Von 4 cm vom Putz bzw. 6 cm vom rohen Mauerwerk
Einzuhalten.
Die Verbindung verschiedener Rohrmaterialien hat mit
Entsprechenden Übergangsstücken zu erfolgen.
Unter der Decke aufgehängte Abflussleitungen sind durch
Pendel-Rohrschellen mit geräuschdämmender Einlage zu
Befestigen. Bandeisenschlaufen sind nicht gestattet.
Alle
Befestigungen wie Schellen, Pendel usw. sind nur in
verzinkter
Ausführung zulässig.

Wasser-u. Gasleitungen

Die technischen Bestimmungen für den Bau und Betrieb
von
Trinkwasserleitungen nach DIN 1988 sowie die DVGW sind
bei
der Ausführung einzuhalten. Die Wassergeschwindigkeit
in den
Rohrleitungen ist so zu wählen, dass
Geräuschbelästigung
angrenzender Räume vermieden wird.

Im Kellergeschoss sowie innerhalb der
Hauptverteilungsleitungen dürfen nur Bögen verwendet
werden.
Alle offenen Leitungen sind ständig gegen
Verschmutzungen und Verstopfungen zu sichern.
Fertiggestellte, aber noch nicht
angeschlossene Innenleitungen sind mit Gewindestopfen,
Gewindekappen oder Blind-flanschen dicht zu
verschließen.
Das Schließen eines Hahnes, Ventiles oder Schiebers
genügt
nicht.

Wärmedämmung von Rohrleitungen u. Anlagenteilen

Entsprechend den unterschiedlichen Betriebsbedingungen
sind
Die Isolierstärken bei den einzelnen Anlageteilen für
die
Rohrleitungen zu berücksichtigen. Es ist das
Gebäudeenergiegesetz zu berücksichtigen.
Gemäß den vorgegebenen Isolierstärken ist bei der
Montage
der Rohrleitungen ein genügend großer Abstand zu
belassen.
Leitungen sind so zu verlegen, dass sie grundsätzlich
einzeln
Isoliert werden können, alle Abstände, nach der
fertigen
Isolierung untereinander, gleich groß sind und die
Unterkante
aller isolierten Rohrleitungen eine gleiche Höhe hat.

Wand- und Deckendurchführungen/ Brandschutz
Rohrdurchführungen durch Beton und Mauerwerk sind
grundsätzlich im Schutzrohr oder mit Dämmschalen in der
entsprechenden Qualität der Bauteile in F30 oder F90
auszuführen.
Das gilt auch für unter Putz verlegte Rohrleitungen im
Bereich
der Deckendurchbrüche.
Der umlaufende Spalt zwischen Medienrohr und Schutzrohr
mit
Mineralwolle durchgängig auszustopfen.
Bei F90-Wänden und -Decken sind als Ummantelung für die
Rohrleitungen im Bereich der Durchführung mineralische
Erzeugnisse mit einer Schmelztemperatur >1.000 _<C und
speziell zugelassene Systeme zu verwenden.
Die entsprechende Eignung der eingesetzten Abschottung
ist
nachzuweisen.
Die zu verwendenden Anlagenteile, Materialien u.
Fabrikate
sind nachfolgend in der Leistungsbeschreibung
beschrieben.
Die Beschreibungen enthalten die wesentlichen Merkmale
und
Forderungen.

Heizungstechnik (TGA-Heizung)

Das Gebäude wird an die Fernwärme durch eine bauseits
gelieferte Fernwärmestation angeschlossen.
Die sicherheitstechnische Ausrüstung sind in der
Übergabestation enthalten.
Vom Auftragnehmer ist die Kompaktstation, mittels
Verschraubungen oder Flansche, absperrbar
anzuschließen. Im Rücklauf ist ein Schlammabscheider
einzubauen.

Rohrleitungen, Armaturen, Wärmedämmung u. Zubehör
Rohrleitungen aus nichtrostendem Stahl (Geberit,
Mapress, Viega Temponox) für Heizungsleitungen,
Werkstoff-Nr. 1.4301 nach DIN 17 455, Verbindung mit
Pressfittingen, mit SC Contur und DVGW-zertifizierter
Prüfsicherheit bei unverpressten Fittings,
EPDM-Dichtelement, Unlösbar, Rohr und Fitting im
Systemverbund inkl. Systemzulassung, einschließlich
Form- und Verbindungsstücke liefern und verlegen

Wärmedämmung Strang- und Kellerleitung 100%
Rohrschalen aus Mineralfaser, nicht brennbar nach DIN
4102, Rechenwert der Dämmschicht bezogen auf eine
Wärmeleitzahl mind. 0,035 W/m K gemäß VDI 2055, liefern
und in den vorgeschriebenen Stärken diffusionsdicht
verlegen. Bögen, Versprünge, T-Stücke und sonstige
Formstücke sind mit sauberem Abschluss auszuführen, die
Kosten hierfür sind im Einheitspreis zu
berücksichtigen.
Im sichtbaren Bereich zusätzlich mit
PVC-Oberflächenschutz.

### Bereich 03 Wärmeerzeugungsanlagen und Zubehör

#### Abschnitt 03.01 Wärmeerzeuger und Zubehör

**03.01.0010 Austria EMAIL Pufferspeicher PSM 1000**
1000 Liter H. 2050 mm D: 790 mm
  Aus Qualitätsstahl S235JR
  Pulverbeschichtung außen
  (Farbabweichungen) und Prallblech innen
  bis 2000 Liter
  ECO SKIN 2.0 - Vliesisolierung 100 mm

Fabrikat:  Austria Email
Typ:  PSM 1000 Liter

liefern und montieren
Menge: 2,000 Stk

**03.01.0020 Hocheffizienz-Nassläuferpumpe Magna3 40-150 F 50Hz**
Hocheffizienz-Nassläuferpumpe Magna3 40-150 F 50Hz

elektronisch geregelt, Energieeffizienzindex
(EEI) ≤ 0.20 Best in Class
Ausführungen/Funktionen/Eigenschaften:
- Einzelpumpe oder Doppelpumpe (D)
- Hocheffizienz-EC-Permanentmagnet-
 motortechnologie
- Energieeffizienzindex (EEI) ≤ 0.18
- Regelungsarten: Konstantdruck / Festdrehzahl / Proportionaldruck /
 Konstanttemperatur
- Integrierter Motorvollschutz
- Wärmedämmschalen gem. EnEV im Lieferumfang ( nur bei Einzelpumpen )
- Automatische Sollwerteinstellung
 durch AutoAdapt-Funktion
- Integrierter Trockenlaufschutz
- Einstellbare Volumenstrombegrenzung
 durch FlowLimit-Funktion
- Integrierte Wärmemengenerfassung (optionaler RPI+T2
 0-16 Sensor erforderlich)
- Anbindung an die Gebäudeleittechnik
 durch optionale Einsteckmodule im Klemmenkasten
- Betriebs- und Störmeldung
- Kommunikationsmöglichkeiten analog/
 digital: 2xDO / 3xDI / 1xAI
- Erfassung der Betriebshistorie
- Bedienung über TFT-Display und Softtouch-Tastatur
- Automatische Sollwerteinstellung
 inkl. Volumenstrombegrenzung
 durch FlowAdapt-Funktion
- Haftungsübernahmevereinbarung 5 Jahre
 Garantie
- Einstell- und Auslesemöglichkeiten
 mittels optionalem Diagnose- und
 Fernbediengerät Grundfos GO
- 5 Jahre Garantie durch Einsendung des
 mittels Grundfos GO erstellten
 Inbetriebnahmeprotokolls
- Betriebsarten Doppelpumpen: Wechsel/
 Reserve/Parallel
- Kommunikation Pumpenköpfe einer
 Doppelpumpe oder von 2 Einzelpumpen
 drahtlos
Fördermedium:
Fördermedium: Wasser
Medientemperaturbereich: -10 .. 110 °C
Medientemp. bei Datenerfassung: 65 °C
Dichte: 980.5 kg/m3
Kinematische Viskosität: 1 mm²/s
Technische Daten:
Pumpendrehzahl, auf der die Pumpendaten beruhen: 3798
1/min
Tatsächlicher Förderstrom der Pumpe: 12110 l/h
Tatsächliche Förderhöhe der Pumpe: 98,01 kPa
Temperaturklasse: 110
Zulassungen: CE,VDE
Werkstoffe:
Pumpengehäuse: Grauguss
Pumpenmantel: EN 1561 EN-GJL-250
Pumpengehäuse: ASTM A48-250B
Laufradwerkstoff: Verbundwerkstoff
Installation:
Umgebungstemperatur: 0 .. 40 °C
Max. Betriebsdruck: 10 bar
Anschlusstyp: DIN
Anschlussgröße: DN 40
Nenndruckstufe: PN 6/10
Einbaulänge: 250 mm
Elektrische Daten:
Maximale Leistungsaufnahme P1: 608 W
P1 min.: 17 W
Netzfrequenz: 50 Hz
Bemessungsspannung: 1 x 230 V
Minimale Stromaufnahme: 0.19 A
Maximale Stromaufnahme: 7.78 A
Max. Drehzahl: 4560 1/min
Schutzart (gemäß IEC 34-5): IPX4D
Isolationsklasse (IEC 85): F
Sonstiges:
Energieeffizienzindex (EEI): 0.18
Nettogewicht: 16 kg
Bruttogewicht: 17.6 kg
Versandvol.: 0.039 m3
Herkunftsland: DE

Fabrikat:  Grundfos
Typ:  Magna3 40-150 F

liefern und montieren
Menge: 1,000 Stk

**03.01.0030 SYR Wasserstandbegrenzer 933.1 mit Verriegelung**
SYR Wasserstandbegrenzer 933.1 mit Verriegelung

Wasserstandsbegrenzer 933.
Für geschlossene Heizungsanlagen nach
DIN EN 12828. Für Außenanbau,
Gehäuse GG 25, verzinkt, mit Anschweißverschraubungen DN 20, Schaltergehäuse
aus Kunststoff, Schutzart IP65, VDE-zu-
gelassen. Elektrisch fertig verdrahtet,
mit Anschlußkabel 2,5 m. Typ 933.1 mit
Verriegelung. Schalteinheit drehbar und
austauschbar ohne Entleerung der Anlage.
Bauteilgeprüft, DN 50.

max. Betriebsdruck: 10 bar;
max. Betriebstemperatur: 120 °C; max.
Umgebungstemperatur: 70 °C;
Schutzart: IP 65;
Mikroschalter: Wechsler 1-polig;
Einbaulage: Hauptachse senkrecht;
Belastbarkeit des Schalters: 10 (4) A / 250 V
Wechselstrom;
Bauteilkennzeichen: TÜV.HWB.21-190;
VDE-Ausweis-Nr.: 139223

Fabrikat:  SYR
Typ:  933.1

liefern und montieren
Menge: 1,000 Stk

**03.01.0040 Rohranlegefühler Pt1000 Kabel 1,5m**
Rohranlegefühler Pt1000 Kabel 1,5m
Anlegetemperatursensor Pt 1000
Zur Erfassung einer Temperatur an einem
Rohr.

liefern und montieren
Menge: 1,000 Stk

**03.01.0050 Elektrischer Anschluss vorg. Komponenten**
Elektrischer Anschluss aller gelieferten elektrischen
Komponeten, wie Regelung, Heizungspumpe, Anlegefühler
und Wasserstandsbegrenzer
Menge: 1,000 psch

**03.01.0060 Fillset Combi, Armatur zur Nachspeisung aus Trinkwassernetzen**
Fillset Combi, Armatur zur Nachspeisung aus
Trinkwassernetzen
Fillset Combi

Armatur zur direkten Verbindung von
Nachspeiseeinrichtungen für Heiz- und Kühlwassersysteme
mit Trinkwassernetzen. Im Einzelnen bestehend aus:

- Armaturabsperrkugelhähnen mit Motoraufnahme für
Fillset Safecontrol zur automatischen kontrollierten
Nachspeisung
- Systemtrenner nach DIN 1988-100 bzw. DIN EN 1717
(BA), mit integriertem Schmutzfänger
- Wasserzähler

Max. zul. Betriebstemperatur: 65 °C
Max. zul. Betriebsüberdruck: 10 bar
Anschluss Ein-/Austritt: R 1/2" / R 1/2"
Max. Höhe: 170 mm
Höhe inkl. Druckminderer: 204 mm
Breite: 314 mm
Einbaulänge: 314 mm
Tiefe: 150 mm
Gewicht: 2.26 kg

Fabrikat:  Reflex
Typ:  Combi

lifern und montieren
Menge: 1,000 Stk

**03.01.0070 Fillsoft Gehäuse FG I, Basisarmatur zur Füllwasseraufbereitung**
Fillsoft Patronengehäuse, kompakte Basisarmatur zur
Aufbereitung von Füll- und Ergänzungswasser mittels
Ionenaustauschverfahren zum Schutz von Wärmeerzeugern
u. Warmwasserheizungsanlagen gemäß VDI 2035.
Patronengehäuse kann in Kombination mit den
entsprechenden Patroneneinsätzen (separate Produkte)
optional zur Wasserenthärtung oder Wasserentsalzung
eingesetzt werden.Leergehäuse ist montagefertig mit
Wandhalterung zur wahlweisen Bestückung mit einer:

- Fillsoft Enthärtungsharzpatrone (grün) FSP 6000 für
die Wasserenthärtungoder

- Fillsoft Zero Mischbettharzpatrone (grau) FZP 3000
für die Wasserentsalzung

Fillsoft I im Einzelnen bestehend aus:

- zylindrischem Polypropylen-Gehäuse mit
Messinggewindeanschlüssen zur Aufnahme einer der o.g.
Wasserbehandlungspatronen und opt. Anbringung einer
Verschneideeinrichtung Softmix,
- Durchflussbegrenzer,
- Absperrkugelhahn mit Probeentnahmehahn

Bauteile werden als kompakte Armatur zum Einbau in die
Füll- und Ergänzungswasserleitung angeordnet.

Lagertemperatur: -
Max. zul. Betriebstemperatur: 40 °C
Max. zul. Betriebsüberdruck: 8 bar
Anschluss Ein-/Austritt: Rp 1/2" / Rp 1/2"
Max. Dauerdurchfluss: 360 l/h
Patronenplätze: 1 St.
Max. Höhe: 600 mm
Breite: 260 mm
Gewicht: 1.90 kg

Fabrikat: Reflex
Typ:  FG I

liefern und montieren
Menge: 1,000 Stk

**03.01.0080 Reflex N 500, Membran-Druckausdehnungsgefäß, grau, 6/1.5 bar**
Reflex N 500
Membran-Druckausdehnungsgefäß für geschlossene Heiz-
und Kühlwassersysteme. Gefäße sind konstruiert und
gefertigt nach DIN EN 13831. Zulassung gemäß Richtlinie
für Druckgeräte 2014/68/EU.

- Langlebige Epoxidharzbeschichtung
- Nicht tauschbare Halbmembran nach DIN EN 13831
- Ab 35 Liter stehend
- Für Frostschutzmittelzusatz mindestens 25 bis 50 %
- Mit Gewindeanschlüssen
- Max. zulässige Systemtemperatur 120 °C
- Max. zulässige Betriebstemperatur 70 °C

Hinweis:
Keine Bewilligungspflicht gemäß Schweizer Richtlinie
SWKI HE301-01 und SVTI bei (PSV * VN ≤ 3.000 bar *
Liter).

Farbe: grau
Membranmaterial: SBR
Nennvolumen: 500 l
Max. Nutzvolumen: 450 l
Max. zul. Systemtemperatur: 120 °C
Min. zul. Betriebstemperatur (ft): -10 °C
Max. zul. Betriebstemperatur: 70 °C
Max. zul. Betriebsüberdruck: 6 bar
Gasvordruck werksseitig: 1.5 bar
Anschluss : R 1"
Durchmesser: 740 mm
Max. Höhe: 1313 mm
Höhe Wasseranschluss: 245 mm
Kippmaß ca.: 1357 mm
Gewicht: 52.00 kg

Eingestellter Vordruck 2,2 bar

Fabrikat:  Reflex
Typ:  N 500

liefern und montieren
Menge: 2,000 Stk

**03.01.0090 Kappenventil SU G 1" x 1"**
Kappenventil 1"

Für Membran-Druckausdehnungsgefäße in geschlossenen
Heizungs- und Kühlwasseranlagen.Mit einer gegen
unbeabsichtigtes Schließen gesicherten Absperrung und
einer Entleerung gemäß DIN EN 12828.
Betriebstemperatur: 120 °C
Max. zul. Betriebstemperatur: 120 °C
Max. zul. Betriebsüberdruck: 10 bar
Anschluss : R 1"
Rohraußendurchmesser : 25 mm
Betriebsüberdruck: 10 bar
Gewicht: 0.57 kg

Fabrikat:  Reflex
Typ:  SU G 1" x 1"

liefern und montieren
Menge: 2,000 Stk

**03.01.0100 Pneumatex Sicherheitsventil DSV20- 3,5 DGH, Rotguss**
Pneumatex Sicherheitsventil DSV 20-3.5 DGH
Rotguss, Absicherung des maximalen Druckes an
Waermeerzeugern, secuguard-Ausfuehrung, 5 Jahre
Gewaehrleistung, Praezisionsventil garantiert kleine
Öffnungs- und Schliessdruckdifferenzen, federbelastet,
mit Hebel von Hand anlueftbar, Federraum durch
Faltenbalg geschuetzt, gegendruckkompensiert,
Heizwassersysteme,
Frostschutzmittelzusatz bis 50%. senkrechter Einbau,
Eintritt- und Austrittseite mit Innengewinde,
Austrittseite vergroessert. Einsatz in Anlagen nach EN
12828, SWKI 93-1, CE-bauteilgeprueft nach TRD 721-TÜV
SV xx-665 DGH, PED/DEP 97/23/EC-01 202 111-B-00029.
Ansprechdruck 3,5 bar
Öffnungsdruckdifferenz PSV * 0.1 bar
Schliessdruckdifferenz PSV * 0.1 bar
Abblaseleistung - Dampf 234 kW
Abblaseleistung - Wasser 13700 kW
Max. zul. Druck 25 bar
Min. zul. Druck 0 bar
Max. zul. Temperatur 120 C
Min. zul. Temperatur -10 C
Anschluss ein G 3/4
Anschluss aus G 11/4

Fabrikat: IMI Pneumatex
Typ:  DSV 20-3,5 DGH

liefern und montieren
Menge: 1,000 Stk

**03.01.0110 Exdirt D 2 M Schmutz- und Schlammabscheider**
Exdirt Magnet
Schmutz- und Schlammabscheider für Heiz- und
Kühlwassersysteme bzw. geschlossene
flüssigkeitsgefüllte Anlagensysteme.
Geeignet für die Medien Wasser und Wasser/Glykolgemisch
bis zu einem Mischungsverhältnis von 50/50%.
Integrierter Hochenergie-Dauermagnet Easy Clip mit
Ansteckfunktion für eine schnelle Anbindung ohne
zusätzlichen Montageaufwand am Schlamm- und
Schmutzabscheider. Hochleistungsmagnet besteht aus
einer isostatisch gepressten
Neodym Scheibe, der in eine Ansteckhülse aus TPE
eingesetzt ist. Hocheffiziente Separierung und
Fixierung von ferromagnetischen Partikeln aus dem
Fluidstrom
direkt in die Abscheidekammer durch axial
ausgerichtetes Magnetfeld. Partikel werden durch
einfaches Abziehen des Ansteckmagneten vom
Abscheidergehäuse und einer anschließenden Reinigung
ohne Betriebsunterbrechung dauerhaft und gezielt aus
dem System entfernt. Für Wartungsarbeiten kann der
Ansteckmagnet durch einfaches
Abziehen vom Abscheidergehäuse entfernt werden.
Die Reinigung und Entleerung des Schmutzsammelraums ist
über einen eigenen Entschlammungskugelhahn ohne
Betriebsunterbrechung möglich.

Typ: D 2 M
Lochzahl Flansch -
Gehäusewerkstoff: Messing
Einbauvariante: horizontal
Max. zul. Betriebstemperatur: 110 °C
Max. zul. Betriebsüberdruck: 10 bar
Anschluss: IG 2"
Reinigungsanschluss: G 3/4"
Anschlussvariante: Gewinde
Max. Volumenstrom: 7,5 m3/h
Durchmesser: 100 mm
Max. Höhe: 234 mm
Breite: 132 mm
Einbaulänge: 132 mm
Gewicht: 3,02 kg

Fabrikat: Reflex
Typ:  Exdirt D 2 M

liefern und montieren
Menge: 1,000 Stk

**03.01.0120 Exiso A/D 2 Wärmedämmung**
Exiso
Wärmedämmung für Exvoid Mikroblasen- oder Exdirt
Schlammabscheider. Bestehend aus zwei form- und
temperaturstabilen, anpassbaren, formschlüssigen
Halbschalen
aus Hartschaum mit Klappverschluß oder Spannband.

Typ: A/D 2
Farbe: schwarz
Dämmmaterial: EPP
Dämmstärke: 15 mm
Max. zul. Betriebstemperatur: 110 °C
Durchmesser: 135 mm
Max. Höhe: 270 mm
Breite: 134 mm
Tiefe: 137 mm
Gewicht: 0,14 kg

Fabrikat: Reflex
Typ:  Exiso A/D 2

liefern und montieren
Menge: 1,000 Stk

**03.01.0130 Exvoid T 3/8, automatischer Großentlüfter aus Messing, 110 °C, 10 bar**
Exvoid-T
Automatischer Schnell-/Großentlüfter für Heiz- und
Kühlwassersysteme bzw. geschlossene,
flüssigkeitsgefüllte Anlagensysteme.Geeignet für die
Medien Wasser und Wasser/Glykolgemisch bis zu einem
Mischungsverhältnis von 50/50%.Armatur für die
permanente Ableitung von Gasblasen aus entsprechend
hierfür im Hydraulik-/Rohrleitungssystem vorgesehenen
Hochpunkten oder Sammelstellen.

Anschluss : AG 3/8"
Entlüftungsanschluss: G 1/2"
Gehäusewerkstoff: Messing
Einbauvariante: vertikal
Betriebsüberdruck: 10 bar
Anschlussvariante: Gewinde
Max. zul. Betriebstemperatur: 110 °C
Max. zul. Betriebsüberdruck: 10 bar
Mitte Flansch-Mantel: 46 mm
Durchmesser: 63 mm
Betriebstemperatur: 0 °C - 110 °C
Max. Höhe: 132 mm
Breite: 78 mm
Gewicht: 0.73 kg

Fabrikat: Reflex
Typ:  T 3/8

liefern und montieren
Menge: 2,000 Stk

**03.01.0140 SIMPLEX KFE-Kugelhahn Heizung, lang DG G 1/2" AG**
SIMPLEX KFE-Kugelhahn Heizung, lang DG G1/2 AG

Kugelhahn für das Füllen und Entleeren von
Heizungsanlagen, selbstdichtend mit
Gewindeeinschneiddichtung aus EPDM. Schwere Bauform aus
vernickeltem Pressmessing. Flügelgriff (rot)
entsprechend dem Einsatzzweck abnehmbar. Hartverchromte
Kugel mit vollem Durchgang in Teflon gelagert.
Blindkappe mit Edelstahl-Schwenkbügel auch zur
Betätigung verwendbar, mit Stellungsanzeige und festem
Anschlag. Fixierung der Einbaulage mittels
Kontermutter. Betätigungsspindel mit doppelter
O-Ring-Dichtung aus EPDM. Einsatzbereich:
Warmwasser-Heizungsanlagen: max. Betriebsdruck 10 bar,
max. Betriebstemperatur 110 Grad C. Dauertemperatur,
130 Grad C. kurzzeitig.

Anschluss: G1/2 AG x G3/4 AG

Ausführung: Durchgangsform, lange Ausführung

Fabrikat: SIMPLEX
Artikelnummer: F10640

liefern und montieren
Menge: 4,000 Stk

**03.01.0150 Manometer 100 mm / 6 bar**
Manometer 100 mm / 6 bar
als Rohrfedermanometer,
Gehäuse aus Kunststoff
- Meßgenauigkeit: Klasse 1,6
- Gehäusedurchmesser: 100 mm
- Anschluss unten: R 1/2" radial
- Anzeigebereich: 0 bis 6 bar

liefern und montieren
Menge: 1,000 Stk

**03.01.0160 Zeigerthermometer 0-100°C, d=100 mm**
Bimetall-Zeigerthermometer für Temperaturbereich 0 -
100°C, schnellanzeigend, Klasse 1, Anschlussgewinde ½"
DN15 AG, Tauchschaftlänge 60 mm, ohne Tauchhülse,
Messgenauigkeit ±1% vom Skalenwert.

Technische Daten:

Anschluss:  ½" DN15 AG
Gehäuse:  Edelstahl
Gehäusedurchmesser:  100 mm
Temperaturbereich:  0 - 100°C Toleranz ±1%

liefern und montieren
Menge: 4,000 Stk

### Bereich 04 Heizkörper und Zubehör

#### Abschnitt 04.01 Heizkörper

**04.01.0010 Kemi therm-x2 Profil-K 12/500/500**
*** Bedarfsposition ohne GB
KERMI Profil-Kompaktheizkörper
(Niedertemperatur-Heizkörper) Bauhöhe
200 mm aus Stahlblech gem. DIN EN 442.Betriebsdruck:
max. 10 bar.
Medium: Heißwasser bis 110 Grad C.Sickenteilung 33 1/3
mm. Übergreifende obere Abdeckung und
geschlossene seitliche Blenden.Befestigung:
Wandschienen für Montage
ohne Laschen oder innenliegende Standkonsolen möglich
(nicht im Lieferumfang enthalten, gemäß
Anforderungsklasse separat zu bestellen).Montagefertig
in baustellengerechter
Schutzverpackung.Anschlüsse: 4 x G 1/2" Innengewinde
seitlich.Blind- und Entlüftungsstopfen im
Lieferumfang enthalten. Serienfarbe weiß (RAL 9016),
gegen
Aufpreis Heizkörper-Farbkonzept
möglich.Lackierung: Zweischichtlackierung gem. DIN
55900, Grundierung (ETL), Pulverbeschichtung (EPS),
emissionsfrei auch im Heizbetrieb.Gegen Aufpreis
Korrosionsschutzbeschichtung für den Einsatz im
Sprühbereich 1 und 2 nach DIN 55900-2
verfügbar.Wärmeleistungen gemäß DIN EN 442
ermittelt.Die Bauausführung entspricht den
Anforderungen der GUV. Mit CE-Kennzeichnung gemäß der
europäischen Bauprodukteverordnung.QS-System
zertifiziert nach DIN EN ISO
9001:2015.
Umweltmanagementsystem nach DIN EN ISO
14001:2015.
Energiemanagementsystem nach ISO
50001:2018.
Geeignet für Warmwasserheizungsanlagen
nach DIN 18380 und Wasserqualität nach
VDI 2035 und ÖNORM H5195.Umwelt-Produktdeklaration
(EPD) auf Grundlage von ISO 14025 und EN 15804 zum
Nachweis von Umweltansprüchen in der öffentlichen
Beschaffung geeignet. Registriert in der
Bauprodukteplattform DGNB Navigator.

Lieferumfang:
Befestigungsset und Luft-/ Blindstopfen

Baulänge: 500 mm
Bauhöhe: 500 mm
Bautiefe: 64 mm
Typ:12

Fabrikat: Kermi
Typ:  12/500/500

liefern und montieren
Menge: 1,000 Stk

**04.01.0020 Kemi therm-x2 Profil-K 22/500/600**
*** Bedarfsposition ohne GB
Leistung wie zuvor beschrieben, jedoch

Lieferumfang:
Befestigungsset und Luft-/ Blindstopfen

Baulänge: 600 mm
Bauhöhe: 500 mm
Bautiefe: 100mm
Typ:22

Fabrikat: Kermi
Typ:  22/500/600

liefern und montieren
Menge: 1,000 Stk

**04.01.0030 Kemi therm-x2 Profil-K 33/500/600**
*** Bedarfsposition ohne GB
Leistung wie zuvor beschrieben, jedoch

Lieferumfang:
Befestigungsset und Luft-/ Blindstopfen

Baulänge: 600 mm
Bauhöhe: 500 mm
Bautiefe: 155mm
Typ:33

Fabrikat: Kermi
Typ:  33/500/600

liefern und montieren
Menge: 1,000 Stk

**04.01.0040 Kemi Duett 74/1796/484**
*** Bedarfsposition ohne GB
Kermi Duett
Bad- und Wohnheizkörper mit waagrechten Rundrohren in
doppelreihiger Ausführung Durchmesser 20 mm und
senkrechten Sammelrohren 74 x 33 mm als Trapezform.
Ohne sichtbare Schweißnähte. Zwischen den Rohrblöcken
Abstände zur Handtuchaufhängung.
Die Befestigung erfolgthinterenReihe an der  der
Rundrohre mittels Laschen.
Das beigepackte Befestigungsset entspricht der VDI
6036,
Anforderungsklasse 2. Anforderungsklasse 3 auf Anfrage
möglich. Bauseits ist der Wandbaustoff auf ausreichende
Tragfähigkeit zu prüfen.
Ausrichtung horizontal und vertikal möglich.
Sichtteile des Zubehörs in Heizkörperfarbe.
Montagefertig in Karton verpackt und in Folie
eingeschweißt.
Geprüft nach DIN EN 442. Die Bauausführung entspricht
den ehemaligen BAGUV-Richtlinien. Ausgezeichnet mit
dem RAL-Gütezeichen.
Serienfarbe weiß (RAL 9016), gegen Aufpreis
Heizkörper-Farbkonzept möglich.
Anschlüsse:
2 x G 1/2' Innengewinde nach unten,
2 x G 1/2' Innengewinde mittig nach
unten
Entlüftung: G 1/4' Innengewinde nach
oben, links
Nabenabstand: 50 mm Mittenanschluss
oder von Baulänge abhängig
Lackierung: Zweischichtlackierung gem.
DIN 55900,
Grundierung (ETL), Pulverbeschichtung
(EPS), emissionsfrei auch im Heizbetrieb.
Betriebsdruck: max. 6 bar
Medium: Heißwasser bis 110 Grad C

Lieferumfang:
Befestigungsset, Luft- und Blindstopfen

Baulänge:  484 mm
Bauhöhe:  1796 mm
Bautiefe:  74 mm

Fabrikat: Kermi
Typ:  Duett 74/1796/484

liefern und montieren
Menge: 1,000 Stk

#### Abschnitt 04.02 Zubehör

**04.02.0010 Austausch vorhandener Thermostatventile**
Austausch vorhandener Thermostatventile
im Wesentlichen bestehend aus:

-Vorbereiten des Ausbaus der vorhandenen Ventile(z.B.
Abstellen der Pumpen, Absperren und Entleeren der
Teilabschnitte)

-Ausbau der Venitle inkl. Thermostatkopf und
anschließende fachgerechte Entsorgung

-Einbauen und einstellen der neuen Ventile (siehe
nachfolgende Positionen) auf die vorgebenen
Massenströme (hydraulischer Abgleich inkl.
Bescheinigung)

-Auf-/Nachfüllen, entlüften und wieder Inbetriebname
der Heizungsanlagen
Menge: 170,000 Stk

**04.02.0020 Thermostatkopf RA Click**
Thermostatkopf React RA Click flüssigkeitgefüllt, EF,
Frostschutz
Danfoss React RA Click
Thermostatkopf, flüssigkeitsgefülltes Wellrohrelement,
eingebauter Fühler
zertifiziert gemäß EN 215
höchste Regelgenauigkeit (CA 0,2 K) nach geänderter
EN215
geeignet für Anwendungen mit kleinem berechneten P-Band
Reaktionszeit <= 15 Minuten
spezifischer Hub >=0,23 mm/K
für Anbau- und Einbauventile mit Danfoss RA-Anschluss
werkzeuglose Schnappbefestigung des Thermostats am
Thermostatventil
korrekte Installation durch hörbares Klicken bestätigt

fühlbare Einstellhilfe
bei schlechten Lichtverhältnissen oder für Personen mit
Sehschwäche
für optimale wirtschaftliche Temperatureinstellung

Zwischenmarkierungen für 1 Grad Einstellgenauigkeit
zwei Knöpfe zur Temperaturbegrenzung oder Blockierung
die Einstellung kann bei jeder gewählten Temperatur
blockiert werden
Temperaturbegrenzung und -blockierung ohne Werkzeug

Skalenmarkierungen auf der Vorderseite und der Seite
des Thermostatgriffs
vordere Referenzmarke, die die gewählte Einstellung
anzeigt, horizontales Markenlogo
Temperaturbereich: 8 - 28C
Diebstahlschutz als Zubehör erhältlich
Partner-Clip zur individuellen Anpassung mit Firmenlogo
optional erhältlich

Fabrikat:  Danfoss
Typ:  React RA Click

nur liefern, die Montage ist in Pos. 04.02.0010 zu
berücksichtigen!
Menge: 170,000 Stk

**04.02.0030 Thermostatventil RA- DV 15**
Danfoss Dynamic Valve RA-DV, druckunabhängiges,
voreinstellbares Ventilgehäuse gemäß DIN EN 215 CEN,
Begrenzung der Wassermenge mit Voreinstellung durch
Kulisse und optische Einstellkontrolle, mit eingebautem
Differenzdruckregler für konstante Wassermengen,
Gehäuse aus Messing, für Gewinde- und Klemmverbindung,
Stopfbuchse unter Anlagendruck ohne Spezialwerkzeug
auswechselbar, mit grüner Bauschutzkappe,
Pumpenoptimierung durch Differenzdruckmessung am RA-DV

max. Betriebsdruck: 10 bar
max. Differenzdruck: 0,6 bar*
min. Differenzdruck: 0,1 bar*
* min. bis max. Volumenstrom
max. Vorlauftemperatur: 95 C
Bauform: nach Bedarf
Anschluss NW: DN 15
Eintritt/Austritt: Rp 1/2, R 1/2
Oberfläche: matt vernickelt
Einstellbereich: 16 bis 135 l/h

Bauart nach Bedarf in allen handelsüblichen
Ausführungen (Durchgang, Eck, Axial etc.)

Fabrikat: Danfoss
Typ:  RA-DV 15

nur liefern, die Montage ist in Pos. 04.02.0010 zu
berücksichtigen!
Menge: 170,000 Stk

**04.02.0040 Rücklaufverschraubung RL-V DN 15**
*** Bedarfsposition ohne GB
Danfoss Rücklaufverschraubung RLV
Heizkörperverschraubung aus MS 58
absperrbar, regulierbar, mit Anschlußmöglichkeit für Füll/Entleerungsarmatur
Baumaße nach DIN 3842 Reihe 1
Abdichtung von Kegel und Verschlußkappe
mit O-Ring, Nenndruck PN 10
max. Temperatur: 120 C
Ausführung: Eck
Anschluss HK: R 1/2
Anschluss Anlage: Rp 1/2
Oberfläche: vernickelt
kvs-Wert: 2,5 m3/h

Bauart nach Bedarf in allen handelsüblichen
Ausführungen (Durchgang, Eck, Axial etc.)

Fabrikat: Danfoss
Typ:  RLV 15

liefern und montieren
Menge: 1,000 Stk

### Bereich 05 Rohrleitungen, Armaturen, Brandschutz und Zubehör

#### Abschnitt 05.01 Rohrleitungen

**05.01.0010 Temponox Rohr 15 mm (DN 12)**
Rohrleitungen für PWWH-, Druckluft und
Industrieanlagen, (nicht für
Trinkwasserinstallationen),
aus ferritisch nichtrostendem Chromstahl,
Werkstoff-Nr. 1.4520,
nach DIN EN 10088-2,

Verbindung mit Temponox-Pressverbinder aus
Edelstahl 1.4301
mit SC-Contur und DVGW zertifizierter
Prüfsicherheit bei unverpresstem Verbinder
über den gesamten Prüfbereich von
22 hPa (22 mbar) bis 0,3 MPa (3 bar) trocken,
0,1 MPa (1 bar) bis 0,65 MPa (6,5 bar) nass,
Pressverbindung bis DN 50 mit doppelter
Presskontur (vor und hinter dem Dichtelement),
EPDM-Dichtelement,
unlösbar,
Rohr und Verbinder im Systemverbund
inklusive Systemzulassung,

Brandschutz
Viega Rohrleitungssystem-Abschottung
R 30 - R 90, mit möglichen Nullabständen:
- aBG Z-19.53-2258
(Mischinstallation, Metall im Strang
und Kunststoff in der Etage),
- abP P-2400/003/15-MPA BS
(Deckendurchführungen),
- abP P-2401/399/21-MPA BS
(Wanddurchführungen)

Abmessungen: 15 x 1,0 mm

Fabrikat: Viega
Typ:  Temponox

liefern und montieren
Menge: 5,000 lfm

**05.01.0020 Temponox Rohr 18 mm (DN 15)**
Temponox-Rohr 1.4520
aus ferritisch nichtrostendem Stahl

18 x 1,0 mm

liefern und montieren
Menge: 10,000 lfm

**05.01.0030 Temponox Rohr 22 mm (DN 20)**
Temponox-Rohr 1.4520
aus ferritisch nichtrostendem Stahl

22 x 1,2 mm

liefern und montieren
Menge: 20,000 lfm

**05.01.0040 Temponox Rohr 28 mm (DN 25)**
Temponox-Rohr 1.4520
aus ferritisch nichtrostendem Stahl

28 x 1,2 mm

liefern und montieren
Menge: 370,000 lfm

**05.01.0050 Temponox Rohr 35 mm (DN 32)**
Temponox-Rohr 1.4520
aus ferritisch nichtrostendem Stahl

35 x 1,5 mm

liefern und montieren
Menge: 40,000 lfm

**05.01.0060 Temponox Rohr 42 mm (DN 40)**
Temponox-Rohr 1.4520
aus ferritisch nichtrostendem Stahl

42 x 1,5 mm

liefern und montieren
Menge: 25,000 lfm

**05.01.0070 Temponox Rohr 54 mm (DN 50)**
Temponox-Rohr 1.4520
aus ferritisch nichtrostendem Stahl

54 x 1,5 mm

liefern und montieren
Menge: 160,000 lfm

**05.01.0080 Temponox XL Rohr 76,1 mm (DN 65)**
Temponox XL-Rohr 1.4520
aus ferritisch nichtrostendem Stahl

76,1 x 1,5 mm

liefern und montieren
Menge: 60,000 lfm

#### Abschnitt 05.02 Bögen

**05.02.0010 Temponox-Bogen 15 mm/ DN 12**
Temponox-Bogen
in den erforderlichen Winkelgraden,
aus Edelstahl 1.4301,
mit SC-Contur,

15 mm

liefern und montieren
Menge: 15,000 Stk

**05.02.0020 Temponox-Bogen 18 mm/ DN 15**
Temponox-Bogen
in den erforderlichen Winkelgraden,
aus Edelstahl 1.4301,
mit SC-Contur,

18 mm

liefern und montieren
Menge: 20,000 Stk

**05.02.0030 Temponox-Bogen 22 mm/ DN 20**
Temponox-Bogen
in den erforderlichen Winkelgraden,
aus Edelstahl 1.4301,
mit SC-Contur,

22 mm

liefern und montieren
Menge: 80,000 Stk

**05.02.0040 Temponox-Bogen 28 mm/ DN 25**
Temponox-Bogen
in den erforderlichen Winkelgraden,
aus Edelstahl 1.4301,
mit SC-Contur,

28 mm

liefern und montieren
Menge: 300,000 Stk

**05.02.0050 Temponox-Bogen 35 mm/ DN 32**
Temponox-Bogen
in den erforderlichen Winkelgraden,
aus Edelstahl 1.4301,
mit SC-Contur,

35 mm

liefern und montieren
Menge: 12,000 Stk

**05.02.0060 Temponox-Bogen 42 mm/ DN 40**
Temponox-Bogen
in den erforderlichen Winkelgraden,
aus Edelstahl 1.4301,
mit SC-Contur,

42 mm

liefern und montieren
Menge: 10,000 Stk

**05.02.0070 Temponox-Bogen 54 mm/ DN 50**
Temponox-Bogen
in den erforderlichen Winkelgraden,
aus Edelstahl 1.4301,
mit SC-Contur,

54 mm

liefern und montieren
Menge: 60,000 Stk

**05.02.0080 Temponox-XL Bogen 76,1 mm/ DN 65**
Temponox XL-Bogen
in den erforderlichen Winkelgraden,
aus Edelstahl 1.4301,

76,1 mm

liefern und montieren
Menge: 40,000 Stk

#### Abschnitt 05.03 T-Stücke

**05.03.0010 Temponox-T-Stück 15 mm/ DN 12**
*** Bedarfsposition ohne GB
Temponox-T-Stück
aus Edelstahl 1.4301,
mit SC-Contur,

15 mm

liefern und montieren
Menge: 1,000 Stk

**05.03.0020 Temponox-T-Stück 18 mm/ DN 15**
*** Bedarfsposition ohne GB
Temponox-T-Stück
mit den erforderlichen Reduzierungen,
aus Edelstahl 1.4301,
mit SC-Contur,

18 mm

liefern und montieren
Menge: 1,000 Stk

**05.03.0030 Temponox-T-Stück 22 mm/ DN 20**
*** Bedarfsposition ohne GB
Temponox-T-Stück
mit den erforderlichen Reduzierungen,
aus Edelstahl 1.4301,
mit SC-Contur,

22 mm

liefern und montieren
Menge: 1,000 Stk

**05.03.0040 Temponox-T-Stück 28 mm/ DN 25**
*** Bedarfsposition ohne GB
Temponox-T-Stück
mit den erforderlichen Reduzierungen,
aus Edelstahl 1.4301,
mit SC-Contur,

28 mm

liefern und montieren
Menge: 1,000 Stk

**05.03.0050 Temponox-T-Stück 35 mm/ DN 32**
Temponox-T-Stück
mit den erforderlichen Reduzierungen,
aus Edelstahl 1.4301,
mit SC-Contur,

35 mm

liefern und montieren
Menge: 16,000 Stk

**05.03.0060 Temponox-T-Stück 42 mm/ DN 40**
Temponox-T-Stück
mit den erforderlichen Reduzierungen,
aus Edelstahl 1.4301,
mit SC-Contur,

42 mm

liefern und montieren
Menge: 12,000 Stk

**05.03.0070 Temponox-T-Stück 54 mm/ DN 50**
Temponox-T-Stück
mit den erforderlichen Reduzierungen,
aus Edelstahl 1.4301,
mit SC-Contur,

54 mm

liefern und montieren
Menge: 24,000 Stk

**05.03.0080 Temponox XL-T-Stück 76,1 mm/ DN 65**
Temponox XL-T-Stück
mit den erforderlichen Reduzierungen,
aus Edelstahl 1.4301,

76,1 mm

liefern und montieren
Menge: 4,000 Stk

#### Abschnitt 05.04 Übergänge

**05.04.0010 Temponox-Reduzierung 18 mm/ DN15**
*** Bedarfsposition ohne GB
Temponox-Reduzierung
aus Edelstahl 1.4301, mit SC-Contur, in allen
handelsüblichen Ausführungen, größte Nennweite:

18 mm (DN15)

liefern und montieren
Menge: 1,000 Stk

**05.04.0020 Temponox-Reduzierung 22 mm/ DN20**
*** Bedarfsposition ohne GB
Temponox-Reduzierung
aus Edelstahl 1.4301, mit SC-Contur, in allen
handelsüblichen Ausführungen, größte Nennweite:

22 mm (DN20)

liefern und montieren
Menge: 1,000 Stk

**05.04.0030 Temponox-Reduzierung 28 mm/ DN25**
*** Bedarfsposition ohne GB
Temponox-Reduzierung
aus Edelstahl 1.4301, mit SC-Contur, in allen
handelsüblichen Ausführungen, größte Nennweite:

28 mm (DN25)

liefern und montieren
Menge: 1,000 Stk

**05.04.0040 Temponox-Reduzierung 35 mm/ DN32**
Temponox-Reduzierung
aus Edelstahl 1.4301, mit SC-Contur, in allen
handelsüblichen Ausführungen, größte Nennweite:

35 mm (DN32)

liefern und montieren
Menge: 32,000 Stk

**05.04.0050 Temponox-Reduzierung 42 mm/ DN40**
Temponox-Reduzierung
aus Edelstahl 1.4301, mit SC-Contur, in allen
handelsüblichen Ausführungen, größte Nennweite:

42 mm (DN40)

liefern und montieren
Menge: 18,000 Stk

**05.04.0060 Temponox-Reduzierung 54mm/ DN50**
Temponox-Reduzierung
aus Edelstahl 1.4301, mit SC-Contur, in allen
handelsüblichen Ausführungen, größte Nennweite:

54 mm (DN50)

liefern und montieren
Menge: 18,000 Stk

**05.04.0070 Temponox-Reduzierung XL 76,1mm/ DN65**
Temponox XL-Reduzierung
aus Edelstahl 1.4301, mit SC-Contur, in allen
handelsüblichen Ausführungen, größte Nennweite:

76,1 mm (DN60)

liefern und montieren
Menge: 6,000 Stk

**05.04.0080 Temponox-Übergangsstück (Ventil) 1/2" x 15 mm**
*** Bedarfsposition ohne GB
Temponox-Übergangsstück
mit SC-Contur, Stahl nichtrostend
Pressanschluss, mit Innen- oder Außengwinde,
inklusive Dichtmaterial

Ausstattung:
Dicht-element EPDM, Mehrkant

15 mm x 1/2"

liefern und montieren
Menge: 1,000 Stk

**05.04.0090 Temponox-Übergangsstück 3/4" x 28 mm**
Temponox-Übergangsstück
mit SC-Contur, Stahl nichtrostend
Pressanschluss, mit Innen- oder Außengwinde,
inklusive Dichtmaterial

Ausstattung:
Dicht-element EPDM, Mehrkant

28 mm x 3/4"

liefern und montieren
Menge: 76,000 Stk

**05.04.0100 Temponox-Übergangsstück 3/4" x 22 mm**
Temponox-Übergangsstück
mit SC-Contur, Stahl nichtrostend
Pressanschluss, mit Innen- oder Außengwinde,
inklusive Dichtmaterial

Ausstattung:
Dicht-element EPDM, Mehrkant

22 mm x 3/4"

liefern und montieren
Menge: 38,000 Stk

**05.04.0110 Temponox-Übergangsstück 3/4" x 18 mm**
Temponox-Übergangsstück
mit SC-Contur, Stahl nichtrostend
Pressanschluss, mit Innen- oder Außengwinde,
inklusive Dichtmaterial

Ausstattung:
Dicht-element EPDM, Mehrkant

18 mm x 3/4"

liefern und montieren
Menge: 2,000 Stk

**05.04.0120 Temponox-Übergangsstück 1 1/4" x 35 mm**
*** Bedarfsposition ohne GB
Temponox-Übergangsstück
mit SC-Contur, Stahl nichtrostend
Pressanschluss, mit Innen- oder Außengwinde,
inklusive Dichtmaterial

Ausstattung:
Dicht-element EPDM, Mehrkant

35 mm x 1 1/4"

liefern und montieren
Menge: 1,000 Stk

**05.04.0130 Temponox-Übergangsstück 1 1/2" x 42mm**
*** Bedarfsposition ohne GB
Temponox-Übergangsstück
mit SC-Contur, Stahl nichtrostend
Pressanschluss, mit Innen- oder Außengwinde,
inklusive Dichtmaterial

Ausstattung:
Dicht-element EPDM, Mehrkant

42 mm x 1 1/2"

liefern und montieren
Menge: 1,000 Stk

**05.04.0140 Temponox-Übergangsstück 2" x 54 mm**
Temponox-Übergangsstück
mit SC-Contur, Stahl nichtrostend
Pressanschluss, mit Innen- oder Außengwinde,
inklusive Dichtmaterial

Ausstattung:
Dicht-element EPDM, Mehrkant

54 mm x 2"

liefern und montieren
Menge: 12,000 Stk

**05.04.0150 Temponox-Übergangsstück 2 1/2" x 76,1 mm**
Temponox-Übergangsstück
mit SC-Contur, Stahl nichtrostend
Pressanschluss, mit Innen- oder Außengwinde,
inklusive Dichtmaterial

Ausstattung:
Dicht-element EPDM, Mehrkant

76,1 mm x 2 1/2"

liefern und montieren
Menge: 22,000 Stk

#### Abschnitt 05.05 Muffen

**05.05.0010 Temponox-Muffe 15 mm/ DN 12**
*** Bedarfsposition ohne GB
Temponox-Muffe
aus Edelstahl 1.4301,
mit SC-Contur,

15 mm

liefern und montieren
Menge: 1,000 Stk

**05.05.0020 Temponox-Muffe 18 mm/ DN 15**
*** Bedarfsposition ohne GB
Temponox-Muffe
aus Edelstahl 1.4301,
mit SC-Contur,

18 mm

liefern und montieren
Menge: 1,000 Stk

**05.05.0030 Temponox-Muffe 22 mm/ DN 20**
*** Bedarfsposition ohne GB
Temponox-Muffe
aus Edelstahl 1.4301,
mit SC-Contur,

22 mm

liefern und montieren
Menge: 1,000 Stk

**05.05.0040 Temponox-Muffe 28 mm/ DN 25**
*** Bedarfsposition ohne GB
Temponox-Muffe
aus Edelstahl 1.4301,
mit SC-Contur,

28 mm

liefern und montieren
Menge: 12,000 Stk

**05.05.0050 Temponox-Muffe 35 mm/ DN 32**
Temponox-Muffe
aus Edelstahl 1.4301,
mit SC-Contur,

35 mm

liefern und montieren
Menge: 2,000 Stk

**05.05.0060 Temponox-Muffe 42 mm/ DN 40**
Temponox-Muffe
aus Edelstahl 1.4301,
mit SC-Contur,

42 mm

liefern und montieren
Menge: 1,000 Stk

**05.05.0070 Temponox-Muffe 54 mm/ DN 50**
Temponox-Muffe
aus Edelstahl 1.4301,
mit SC-Contur,

54 mm

liefern und montieren
Menge: 4,000 Stk

#### Abschnitt 05.06 Armaturen und Zubehör

**05.06.0010 Strangabsperr- und Strangregler DN 50 (Resideo, Kombi-3-plus) blau**
Strangabsperr- und Strangreglerkombination DN 50
(Resideo, Kombi-3-plus) blau

für den Rücklauf, Gehäuse aus entzinkungsbeständigem
Messing. Generelle Entleerung mittels Adapter über das
Oberteil, nachträgliche Differenzdruckregelung durch
auf das Oberteil montierten Membranregler (bis
einschließlich DN 40) möglich, keine Anbauteile am
Ventilgehäuse. Sichtbare Voreinstellungsanzeige bei
verdecktem Voreinstellungsring, hohe Genauigkeit durch
Einzeljustierung. Wartungsfreie Spindelabdichtung durch
Doppel-O-Ring, PTFE-Sitzabdichtung. DN 10 - 20
Universalanschluss mit Muffengewinde nach DIN EN
10226-1 für Gewinderohr bzw. für Cu- und
Präzisions-Stahlrohr 10 - 22 mm unter Verwendung von
Klemmring und Druckschraube. DN 25 - 80 Anschluss mit
Muffengewinde nach DIN EN 10226-1 für Gewinderohr. Für
pH-Wert von 8 - 9,5.
Medium: Wasser oder Wasser-Glykolgemisch nach VDI 2035
Werkstoff des Gehäuses: Messing, entzinkungsbeständig
Mediumtemperatur: -20 °C - 130 °C
Nenndruck: PN 16
Ausführung: mit Innengewinde

Nennweite: DN 50

inklusive Dämmschale

Fabrikat:  Resideo
Typ:  Kombi-3-Plus blau DN50

oder gleichwertig

liefern und montieren
Menge: 3,000 Stk

**05.06.0020 Strangabsperr- und Strangregler DN 65 (Resideo, Kombi-3-plus) blau**
*** Bedarfsposition ohne GB
Leistung wie zuvor beschrieben, jedoch

Nennweite: DN 65

inklusive Dämmschale

Fabrikat:  Resideo
Typ:  Kombi-3-Plus blau DN65

liefern und montieren
Menge: 1,000 Stk

**05.06.0030 Strangabsperr- und Strangreglerkombination DN 50 (Honeywell, Kombi-3-plus) rot**
Strangabsperr- und Strangreglerkombination DN 50
(Honeywell, Kombi-3-plus) rot

für den Vorlauf, Gehäuse aus entzinkungsbeständigem
Messing. Generelle Entleerung und Differenzdruckmessung
mittels Adapter über das Oberteil, keine Anbauteile am
Ventilgehäuse. Wartungsfreie Spindelabdichtung durch
Doppel-O-Ring, PTFE-Sitzabdichtung. DN 10 - 20
Universalanschluss mit Muffengewinde nach DIN EN
10226-1 für Gewinderohr bzw. für Cu- und
Präzisions-Stahlrohr 10 - 22 mm unter Verwendung von
Klemmring und Druckschraube. DN 25 - 80 Anschluss mit
Muffengewinde nach DIN EN 10226-1 für Gewinderohr. Für
pH-Wert von 8 - 9,5.
Medium: Wasser oder Wasser-Glykolgemisch nach VDI 2035
Werkstoff des Gehäuses: Messing, entzinkungsbeständig
Mediumtemperatur: -20 °C - 130 °C
Nenndruck: PN 16
Ausführung: mit Innengewinde

Nennweite: DN 50

Inklusive Dämmschale

Fabrikat:  Resideo
Typ:  Kombi-3-Plus rot DN50

liefern und montieren
Menge: 3,000 Stk

**05.06.0040 Strangabsperr- und Strangreglerkombination DN 65 (Honeywell, Kombi-3-plus) rot**
*** Bedarfsposition ohne GB
Leistung wie zuvor beschrieben, jedoch

Nennweite: DN 65

inklusive Dämmschale

Fabrikat:  Resideo
Typ:  Kombi-3-Plus rot DN65

liefern und montieren
Menge: 1,000 Stk

**05.06.0050 TA Absperrklappe TA-BTV PN 16 DN 65, Zwischenflanschklappe**
TA Absperrklappe TA-BTV.
Zwischenflanschklappe (Wafer)
für Heizungs-, Kälte und
Brauchwassersysteme. Für Wasser und
neutrale Flüssigkeiten, Wasser-Glykol-
Gemische. Gehäuse aus Gusseisen
EN-JL 1040. Welle aus Edelstahl BS970
420S37. Scheibe aus Edelstahl BS970
304S15. Buchse aus PTFE. Dichtmanschette
und O-Ring aus EPDM. Hebel aus
gepresstem Stahl. Für den Einbau
zwischen Flanschen nach EN 1092-2.
Farbe blau RAL5015.
Max. Betriebstemperatur 120 Grd. C.
Min. Betriebstemperatur -10 Grd. C.
Kvs-Wert: 258
Nenndruck PN 16
Ausführung: DN 65

Fabrikat: IMI TA
Typ:  Zwischenflanschklappe

liefern und montieren
Menge: 4,000 Stk

**05.06.0060 Edelstahl Gewinde-Flansch EN 1092 Typ 13 PN 10/16 2 1/2"**
Edelstahl Gewinde_ansch 2 1/2" (DN65)
DIN 2566 / EN 1092-1 Typ 13
Druckstufe: PN 10/16
Werkstoff: 1.4571

inkl. Dichtungsmaterial liefern und montieren
Menge: 14,000 Stk

**05.06.0070 Einklemm-Rückschlagklappe DN 65 BOA-RVK**
Einklemm-Rückschlagventil, wartungsfrei. Zentrierung
mittels Gehäusekontur. Abdichtung durch Platte
(federbelastet), Führung mittels Niro-Stahlbolzen in
Dreipunktlage. Konstruiert, gefertigt, geprüft und
gekennzeichnet nach Europäischer Druckgeräterichtlinie
2014/68/EU (DGR). Gehäuse: Messing Baulänge nach: EN
558/49 Dichtungsart: Platte Abdichtung: Kunststoff
Anstrich: ohne Anstrich Betriebstemperatur: -30 bis 100
oC Nenndruck: PN 6 Nennweite: DN 65 Gewicht: 1,2 kg
Fabrikat: KSB Baureihe: BOA-RVK - Artikelnummer:
48860606 EAN/GTIN: 4031932065641 Materialpreisgruppe:
G3

Fabrikat: KSB
Typ:  BOA-RVK 65

liefern und montieren
Menge: 1,000 Stk

**05.06.0080 Schmutzfänger BOA-S DN 65**
KSB Schmutzfänger BOA-S mit Feinsieb Gehäuse
EN-GJL-250, PN 6, DN 65
Flanschen-Schmutzfänger mit Feinsieb,
Schrägsitzausführung, mit Entleerungsschraube im
Deckel, mit Stiftschrauben, voll isolierbar nach EnEv.
Aussenanstrich blau, konstruiert, gefertigt, geprüft
und gekennzeichnet nach Europäischer
Druckgeräterichtlinie 2014/68/EU (DGR).
Gehäuse: EN-GJL-250
Baulänge nach: DIN EN 558 FTF-1
Sieb: Feinsieb, 1.4541
Anstrich: RAL 5002
Nennweite: DN 65
Nenndruck: PN 6
Zul. Medientemperatur: -10 bis 300 oC
Gewicht: 13 kg

Fabrikat: KSB
Typ:  BOA-S

liefern und montieren
Menge: 1,000 Stk

#### Abschnitt 05.07 Brandschutz

**05.07.0010 Brandschutzschale Conlit 150 U, für Rohrleitung Temponox DN 25**
R 60 - R 120 nichtbrennbare Rohre Massivdecke
Brandschutz-Rohrabschottung um nichtbrennbare Rohre;

Einbau in Massivdecken

Anforderung:

hochfeuerhemmend (R60 nach DIN 4102-11)1)
feuerbeständig (R90 nach DIN 4102-11)1)
Feuerwiderstandsfähig 120 Min. (R120 nach DIN
4102-11)1)

Anwendbarkeitsnachweis
abP Nr. P-3725/4130-MPA BS

Rohre:

Stahl, Edelstahl, Guss und Kupfer, Rohrwerkstoff und
Abmessungen müssen dem abP P-3725/4130-MPA BS
entsprechen.

Einbau in:
Decken aus Beton bzw. Stahlbeton oder Porenbeton mit
Bauteilstärke ≥ 150 mm1)

In der Bauteildurchführung:

Hersteller:  ROCKWOOL
Typ:  Conlit 150 U

Baustoffklasse:
A2 nach DIN 4102-1

Schmelzpunkt:
> 1000 °C nach DIN 4102-17

Rohdichte:
≥ 150 kg/m3

Oberfläche:
gitternetzverstärkte, farblich markierte Aluminiumfolie

Einbaulänge:
≥ Bauteilstärke

Als brandschutztechnisch notwendige weiterführende
Dämmung:

Fabrikat:  ROCKWOOL
Typ:  Rockwool 800

Baustoffklasse:
A2L - s1, d0 nach DIN 13501-1

Schmelzpunkt:
> 1000 °C nach DIN 4102-17

Wärmeleitfähigkeit:
_40 0,035 W/(m∙K) nach GEG

Oberfläche:
gitternetzverstärkte Aluminiumfolie

Einbaulänge:
je 1 m beidseitig im Anschluss an die Conlit 150U

Dämmstärke:
gem. abP P-3725/4130-MPA BS

Einbau/Ringspaltverschluss:
Der Verbleibende Ringspalt im Durchbruch wird bauseits
verschlossen

Die Rohrschalen sind mit verzinktem Bindedraht O ≥
0,6mm, 6 Windungen/m auf dem Rohr zu fixieren.

Parallele Installationen:
Der Einbau ohne Mindestabstand zu anderen
Rohrabschottungen, Kabelabschottungen und
Absperrvorrichtungen gegen Feuer und Rauch in
Lüftungsleitungen entsprechend DIN 18017-3 ist gem.
Anwendbarkeitsnachweis zulässig.

Die ordnungsgemäße Ausführung ist vom Ersteller der
Abschottung nach Abschluss der Arbeiten durch eine
Übereinstimmungserklärung zu bescheinigen.

Ein Kennzeichnungsschild ist ausgefüllt und
unterschrieben neben der Abschottung dauerhaft zu
befestigen.

Schutz vor Erwärmung gem. DIN 1988-2001)
Schallschutz gem. DIN 41091)
Tauwasserschutz gem. DIN EN 120561)

Bauteilstärke [mm]: max. 240 mm

Rohraußendurchmesser [mm]: 28 mm

Dämmstärke [mm]: 30 mm

Besondere Hinweise:

Die Mindestrohrabstände gem. DIN 4140 sind eingehalten.

liefern und montieren
Menge: 56,000 Stk

**05.07.0020 Brandschutzschale Conlit 150 U, für Rohrleitung Temponox DN 32**
Leistung wie zuvor beschrieben, jedoch

Bauteilstärke [mm]: max. 240 mm

Rohraußendurchmesser [mm]: 35 mm

Dämmstärke [mm]: 30 mm

liefern und montieren
Menge: 10,000 Stk

**05.07.0030 Brandschutzschale Conlit 150 U, für Rohrleitung Temponox DN 40**
Leistung wie zuvor beschrieben, jedoch

Bauteilstärke [mm]: max. 240 mm

Rohraußendurchmesser [mm]: 42 mm

Dämmstärke [mm]: 40 mm

liefern und montieren
Menge: 6,000 Stk

**05.07.0040 Brandschutzschale Conlit 150 U, für Rohrleitung Temponox DN 50**
Leistung wie zuvor beschrieben, jedoch

Bauteilstärke [mm]: max. 240 mm

Rohraußendurchmesser [mm]: 54 mm

Dämmstärke [mm]: 50 mm

liefern und montieren
Menge: 14,000 Stk

**05.07.0050 Brandschutzschale Conlit 150 U, für Rohrleitung Temponox DN 65**
Leistung wie zuvor beschrieben, jedoch

Bauteilstärke [mm]: max. 240 mm

Rohraußendurchmesser [mm]: 76,1 mm

Dämmstärke [mm]: 80 mm

liefern und montieren
Menge: 2,000 Stk

### Bereich 06 Wärmedämmung

#### Abschnitt 06.01 Dämmung Alukaschiert

**06.01.0010 Dämmung Alukaschiert DN 20 Stränge**
Wärmedämmung Strangleitung DN 20 100% (Rockwool, RS
800)

Rohrschalen aus Mineralfaser (Lamellenmatten, einseitig
mit Alufolie versehen, Rockwool-RS800), nicht brennbar
nach DIN 4102, Rechenwert der Dämmschicht bezogen auf
eine Wärmeleitzahl mind. 0,035 W/m K gemäß VDI 2055,
liefern und in den vorgeschriebenen Stärken
diffusionsdicht verlegen.  Versprünge, T-Stücke und
sonstige Formstücke sind mit sauberem Abschluss
auszuführen, die Kosten hierfür sind im Einheitspreis
zu berücksichtigen.

Fabrikat:  Rockwool
Typ:  Dämmschale RS 800

DN20

liefern und montieren
Menge: 10,000 lfm

**06.01.0020 Dämmung Alukaschiert DN 25 Stränge**
Leistung wie zuvor beschrieben, jedoch
DN25

liefern und montieren
Menge: 350,000 lfm

**06.01.0030 Dämmung Alukaschiert DN 32 Stränge**
Leistung wie zuvor beschrieben, jedoch
DN32

liefern und montieren
Menge: 40,000 lfm

**06.01.0040 Dämmung Alukaschiert DN 40 Stränge**
Leistung wie zuvor beschrieben, jedoch
DN40

liefern und montieren
Menge: 25,000 lfm

**06.01.0050 Dämmung Alukaschiert DN 50 Stränge**
Leistung wie zuvor beschrieben, jedoch
DN50

liefern und montieren
Menge: 45,000 lfm

**06.01.0060 Dämmung Alukaschiert DN 65 Stränge**
Leistung wie zuvor beschrieben, jedoch
DN65

liefern und montieren
Menge: 1,000 lfm

#### Abschnitt 06.02 Dämmung Isogenpak

**06.02.0010 Dämmung Isogenpak DN 32 Kellerleitung**
Wärmedämmung Kellerleitung DN 32 100% (Rockwool, RS
800)

Rohrschalen aus Mineralfaser (Lamellenmatten, einseitig
mit Alufolie versehen, Rockwool-RS800), nicht brennbar
nach DIN 4102, Rechenwert der Dämmschicht bezogen auf
eine Wärmeleitzahl mind. 0,035 W/m K gemäß VDI 2055,
liefern und in den vorgeschriebenen Stärken
diffusionsdicht verlegen.  Versprünge, T-Stücke und
sonstige Formstücke sind mit sauberem Abschluss
auszuführen, die Kosten hierfür sind im Einheitspreis
zu berücksichtigen.

Im sichtbaren Bereich mit PVC-Oberflächenschutz.

Fabrikat:  Rockwool
Typ:  Dämmschale RS 800

DN32

Inkl. allem erforderlichen Zubehör wie Nieten und
Klebeband
liefern und montieren
Menge: 1,000 lfm

**06.02.0020 Dämmung Isogenpak DN 40 Kellerleitung**
Leistung wie zuvor beschrieben, jedoch

DN40

Inkl. allem erforderlichen Zubehör wie Nieten und
Klebeband
liefern und montieren
Menge: 1,000 lfm

**06.02.0030 Dämmung Isogenpak DN 50 Kellerleitung**
Leistung wie zuvor beschrieben, jedoch

DN50

Inkl. allem erforderlichen Zubehör wie Nieten und
Klebeband
liefern und montieren
Menge: 115,000 lfm

**06.02.0040 Dämmung Isogenpak DN 65 Kellerleitung**
Leistung wie zuvor beschrieben, jedoch

DN65

Inkl. allem erforderlichen Zubehör wie Nieten und
Klebeband
liefern und montieren
Menge: 60,000 lfm

#### Abschnitt 06.03 Bogen Okapak

**06.03.0010 Bogen Okapak DN 25**
Bogen Okapak DN 25

Technische Daten:
Hart-PVC nach DIN 4140
für Kalt- und Warmwasserleitungen, Armaturen, Flansche,
Bogen und Abzweige
sehr gute Alterungsbeständigkeit
für den Einsatz in der Lebensmittelindustrie geeignet
schlagzäh und stoßfest
Anwendungsbereich: -20 °C bis +60 °C
Oberflächentemperatur
Wasserdampf-Diffusionswiderstandszahl µ = ca. 60.000
nach DIN 52 615
Brandverhalten: schwerentflammbar nach DIN 4102-B1,
P-BWU03-I-16.5.49
Farbe: Hellgrau

Alle Winkelgrade

Bogen Okapak für Rohr DN 32
Dämmstärke 100% nach GEG

Fabrikat: Klöckner Pentaplast
Typ:  Okapak 28/25

Inkl. allem erforderlichen Zubehör wie, Stopfwolle,
Nieten und Klebeband liefern und montieren
Menge: 1,000 Stk

**06.03.0020 Bogen Okapak DN 32**
Leistung wie zuvor beschrieben, jedoch

Bogen Okapak für Rohr DN 40
Dämmstärke 100% nach GEG

Fabrikat: Klöckner Pentaplast
Typ:  Okapak 42/40

Inkl. allem erforderlichen Zubehör wie, Stopfwolle,
Nieten und Klebeband liefern und montieren
Menge: 1,000 Stk

**06.03.0030 Bogen Okapak DN 40**
Leistung wie zuvor beschrieben, jedoch

Bogen Okapak für Rohr DN 40
Dämmstärke 100% nach GEG

Fabrikat: Klöckner Pentaplast
Typ:  Okapak 42/40

Inkl. allem erforderlichen Zubehör wie, Stopfwolle,
Nieten und Klebeband liefern und montieren
Menge: 1,000 Stk

**06.03.0040 Bogen Okapak DN 50**
Leistung wie zuvor beschrieben, jedoch

Bogen Okapak für Rohr DN 50
Dämmstärke 100% nach GEG

Fabrikat: Klöckner Pentaplast
Typ:  Okapak 60/50

Inkl. allem erforderlichen Zubehör wie, Stopfwolle,
Nieten und Klebeband liefern und montieren
Menge: 20,000 Stk

**06.03.0050 Bogen Okapak DN 65**
Leistung wie zuvor beschrieben, jedoch

Bogen Okapak für Rohr DN 60/DN65
Dämmstärke 100% nach GEG

Fabrikat: Klöckner Pentaplast
Typ:  Okapak 76/70

Inkl. allem erforderlichen Zubehör wie, Stopfwolle,
Nieten und Klebeband liefern und montieren
Menge: 10,000 Stk

#### Abschnitt 06.04 Dämmkappen für Flanscharmaturen

**06.04.0010 EKAFOL PVC Wärmedämmschale DN 65**
*** Bedarfsposition ohne GB
Wärmedämmschale für Flanscharmaturen DN 65

EKAFOL Formkappen für Flanscharmaturen,
Flanschverbindungen, ohne Dämmeinlage und ohne
Bohrungen, aus formstabilem PVC-Material in der Stärke
1-2mm. Die Kappen bestehen aus 4 Deckelhälften mit
Steckrand, 2 Mantelhälften und 2 Spannbändern.

Inklusive Dämmstoff aus loser Wolle

Fabrikat: Sebald ISO-Systeme
Typ:  EKAFOL

https://www.sebald-isosysteme.de/produkte/ekafol/?singl
eproduct=12896

liefern und montieren
Menge: 6,000 Stk

### Bereich 07 Wohnungstationen und Zubehör

#### Abschnitt 07.01 Wohnungstation

**07.01.0010 Stiebel Eltron Wohnungsstation WS-GTA Trend S**
Wohnungsstation WS-GTA Trend S
Die Wohnungsstation wurde für den Austausch vorhandener
Gasthermen entwickelt. In Kombination mit einer
Wärmepumpe
lassen sich Mehrfamilienhäuser einfach und effizientauf
erneuerbare Energien umstellen. Die gesamte
Versorgungstechnik ist in einem Gehäuse untergebracht.
Die
Station verbindet Warmwasserbereitung mit effizientem
Heizbetrieb bei geringen Sanierungskosten.
KOMFORTMERKMALE Der kupferverlötete oder beschichtete
Platten-Wärmeübertrager besteht aus Edelstahl und dient
der
Trinkwasser-Bereitung im Durchflussprinzip. Einfache
und
sichere Einstellung des Trinkwarmwasserbedarfs. Die
zuverlässige konstante Temperatur des Trinkwassers ist
durch
die schnellenReaktionszeiten des Reglers
sichergestellt.
Zusätzlich ist ein ungemischter Heizkreis für einen
Radiatorkreis
enthalten. Die Verrohrung besteht aus Edelstahl, die
Verbindungsstücke aus Messing. Hoher
Installationssupport
durch den Differenzdruckregler, Passstücke für
Wärmemengenund
Kaltwasserzähler, Fühleraufnahme, Schmutzfänger,
Entlüftung und die Entleerungsmöglichkeit. EFFIZIENZ
Die
Station kombiniert alle Vorteile einer dezentralen
Trinkwarmwasser-Bereitung mit der Effizienz einer
zentralen
Heizungsanlage. Die spezielle Bauweise des Reglers
vermeidet
hohe Druckverlusteinnerhalb der Station. INSTALLATION
Die
Wohnungsstation eignet sich für die schnelle und
einfache
Montage im Austausch gegen eine vorhandene Gastherme.
Hierfür wurde die Anschlussanordnung optimiert. Durch
die
geringen Abmessungen lässt sich die Station problemlos
an
bereits vorhandenen Montageorten installieren. Das
Gehäuse
verfügt über eine abnehmbareAbdeckung, die auch bei
beengten Platzverhältnissen den Zugriff erlaubt.
Technical data:
Gewicht: 21.4 kg Material Plattenwärmeübertrager:
Edelstahl
(beschichtet) Einsatzgrenze Leitfähigkeit: &gt,500
#S/cm
Leistung primärseitig: 42 kW Max. Volumenstrom
primärseitig:
17 l/minMax. Druckverlust primärseitig: 640 hPa
Leistung
trinkwasserseitig: 42 kW Leistung heizungsseitig: 12 kW
Max.
Volumenstrom sekundärseitig: 19 l/min Zapfmenge bei
primär
55/25 GradC, sekundär 10/48 GradC: 16 l/min
Druckverlust
trinkwasserseitig mit Mengenbegrenzer: 1330 hPa
Druckverlust
trinkwasserseitig ohne Mengenbegrenzer: 330 hPa
Minimaler
Differenzdruck Versorgung: 560hPa Höhe: 822 mm Höhe
Gehäuse Aufputz: 1100 mm Breite: 440 mm Breite Gehäuse
Aufputz: 460 mm Tiefe: 115,5 mm Tiefe Gehäuse Aufputz:
150
mm. Artikelnr. 206992

Fabrikat:  Stiebel Eltron
Typ:  WS-GTA Trend S

liefern und montieren
Menge: 29,000 Stk

#### Abschnitt 07.02 Zubehör

**07.02.0010 Überströmventil Stiebel Eltron**
Überströmventil

  Fabrikat:  Stiebel Eltron
  Typ:  202581

liefern und montieren
Menge: 7,000 Stk

**07.02.0020 Installation Wärmemengenzähler**
Installation bauseits gestellter
  Wärmemengenzäher
  in Passstück der Wohnungsstation
  einschl. Kleinmaterial
Menge: 29,000 Stk

**07.02.0030 Anschluss an vorhandene Anschlüsse (primärseitig, paarweise)**
Primärseitiger Anschluss der Wohnungsstation an
vorhandene Anschlüsse der neuen Heizleitungen 35 mm
unter hinzulieferung des benötigten Anschluss- und
Dichtmaterials, paarweise
Menge: 29,000 Stk

**07.02.0040 Anschluss an vorhandene Anschlüsse Heizthermen (sekundärseitig, paarweise)**
Sekundärseitiger Anschluss der Wohnungsstation an
vorhandene Anschlüsse der alten Gas- oder
Elektrothermen unter hinzulieferung des benötigten
Anschluss- und Dichtmaterials
Menge: 29,000 Stk

**07.02.0050 Anschluss an vorhandene Anschlüsse Trinkwasser (sekundärseitig, paarweise)**
Sekundärseitiger Anschluss der Wohnungsstation an
vorhandene Anschlüsse Trinkwasser unter hinzulieferung
des benötigten Anschluss- und Dichtmaterials.
Menge: 29,000 Stk

**07.02.0060 Inbetriebnahme nach Fertigstellung**
Inbetriebnahme nach Fertigstellung
  Wohnungsstation einregulieren,
  Heizungs- und Warmwasserseitig, einschl.
  Dokumentation der Auslauftemperatur.
Menge: 29,000 Stk

### Bereich 08 Demontagearbeiten

#### Abschnitt 08.01 Demontagearbeiten

**08.01.0010 Demontage von Heizthermen**
Demontage von Heizthermen
im Wesentlichen bestehend aus:

-absperren und entleeren der Gasleitung

-Heizwasserseitiges entleeren der gesamten Anlage

-demontage der gesamten Abgasleitung

-sichern und trennen der elektrischen
Anschlussleitungen

-trennen der Rohleitungsverbindungen

-demontieren des Gerätes und fachgerechte Entsorgung

-Verschließen des Gasgeräteanschlusses mittels
geeignetem Stopfen

-Entfernen des Rauchrohrs und ausmauern des
Abgasanschlusses, inkl. bündigem Verputzen der Fläche
mit Gipsputz
Menge: 29,000 Stk

**08.01.0020 Demontage von Kachelöfen**
*** Bedarfsposition ohne GB
Demontage von Kachelöfen.

Vorbereitung:
Der Kachelofen sollte kalt sein, bevor er abgebaut
wird. Es wird empfohlen, die Fugen der Kacheln mit
einem nassen Lappen einzuweichen, um das Abheben der
Platten zu erleichtern.

Abbau:
Abnehmen der Deckenplatten, gefolgt von der Entfernung
der Tragkonstruktion und der Kacheln.

Rauchrohr:
Entfernen des Rauchrohrs und ausmauern des
Abgasanschlusses, inkl. bündigem Verputzen der Fläche
mit Gipsputz.

Entsorgung:
Informieren Sie sich über die Modalitäten der
Entsorgung beim Umweltamt und Entsorgungsbetrieb und
entsorgen Sie den Kachelofen fachgerecht.

Sicherheit:
Tragen Sie während der Arbeit eine Atemschutzmaske

Objektbeispiel:
Menge: 1,000 Stk

**08.01.0030 Demontage von Heizöfen**
*** Bedarfsposition ohne GB
Demontage von Heizöfen.

Vorbereitung:
Der Kachelofen sollte kalt sein, bevor er abgebaut
wird.

Rauchrohr:
Entfernen des Rauchrohrs und ausmauern des
Abgasanschlusses, inkl. bündigem Verputzen der Fläche
mit Gipsputz.

Entsorgung:
Informieren Sie sich über die Modalitäten der
Entsorgung beim Umweltamt und Entsorgungsbetrieb und
entsorgen Sie den Kachelofen fachgerecht.

Objektbeispiel:
Menge: 1,000 Stk

**08.01.0040 Stillegen von Kachelöfen oder Heizöfen**
*** Bedarfsposition ohne GB
Stillegen von Kachelöfen oder Heizöfen
bestehend aus, trennen und entsorgen des Rauchrohrs und
ausmauern des Abgasanschlusses, inkl. bündigem
Verputzen der Fläche mit Gipsputz
Menge: 1,000 Stk

**08.01.0050 Demontage von Gasherden**
*** Bedarfsposition ohne GB
Demontage von Gasherden

-abklemmen des Gasherdes

-demontieren des Gerätes und fachgerechte Entsorgung
Menge: 1,000 Stk

**08.01.0060 Demontage von Gasleitungen**
Demontage von Gasleitungen in der Wohnung bis zum
Anschluss im Treppenhaus

-absperren und vollständiges entleeren der Gasleitung

-demontieren der Gasleitung bis zum Gaszähler im
Treppenhaus, im wesentlichen bestehend aus:

15 m Rohrleitung inkl. Formteile (ca. 10 Bögen) aus
verzinktem Stahlrohr oder Kupferrohr
Rohrdimension von DN 15 bis DN25
Gaszähler ausbauen und abgeben beim Versorger
Sichern der Gasanlage
fachgerechte Entsorgung der Rohrmaterialien
schließen der Wandöffnungen, bündig, mit Gipsputz
Menge: 29,000 Stk

### Bereich 09 Sonstige Leistungen

#### Abschnitt 09.01 Stundenlohnarbeiten

**09.01.0010 Obermonteurstunden**
Obermonteurstunden

für unvorhersehbare Arbeiten
Menge: 20,000 Std

**09.01.0020 Monteurstunden**
Monteurstunden

für unvorhersehbare Arbeiten
Menge: 20,000 Std

**09.01.0030 Helferstunden**
Helferstunden

für unvorhersehbare Arbeiten
Menge: 20,000 Std

#### Abschnitt 09.02 Kernbohrungen, Schlitz- und Durchbrucharbeiten

**09.02.0010 Kernbohrung 80 mm in Wänden und Decken aus Stahlbeton**
Kernbohrung in Wänden und Decken aus Stahlbeton

Durchmesser: 80 mm
Wand-/Deckenstärke: bis 30 cm

inkl. aller Nebenarbeiten, wie Absaugen des Bohrwassers
und fachgerechte Entsorgung des Schlamms und der
Bohrkronen
Menge: 56,000 Stk

**09.02.0020 Kernbohrung 100 mm in Wänden und Decken aus Stahlbeton**
Kernbohrung in Wänden und Decken aus Stahlbeton

Durchmesser: 100 mm
Wand-/Deckenstärke: bis 30 cm

inkl. aller Nebenarbeiten, wie Absaugen des Bohrwassers
und fachgerechte Entsorgung des Schlamms und der
Bohrkronen
Menge: 12,000 Stk

**09.02.0030 Kernbohrung 130 mm in Wänden und Decken aus Stahlbeton**
Kernbohrung in Wänden und Decken aus Stahlbeton

Durchmesser: 230 mm
Wand-/Deckenstärke: bis 30 cm

inkl. aller Nebenarbeiten, wie Absaugen des Bohrwassers
und fachgerechte Entsorgung des Schlamms und der
Bohrkronen
Menge: 16,000 Stk

**09.02.0040 Kernbohrung 150 mm in Wänden und Decken aus Stahlbeton**
*** Bedarfsposition ohne GB
Kernbohrung in Wänden und Decken aus Stahlbeton

Durchmesser: 150 mm
Wand-/Deckenstärke: bis 30 cm

inkl. aller Nebenarbeiten, wie Absaugen des Bohrwassers
und fachgerechte Entsorgung des Schlamms und der
Bohrkronen
Menge: 1,000 Stk

**09.02.0050 Kernbohrung 180 mm in Wänden und Decken aus Stahlbeton**
Kernbohrung in Wänden und Decken aus Stahlbeton

Durchmesser: 180 mm
Wand-/Deckenstärke: bis 30 cm

inkl. aller Nebenarbeiten, wie Absaugen des Bohrwassers
und fachgerechte Entsorgung des Schlamms und der
Bohrkronen
Menge: 2,000 Stk

**09.02.0060 Kernbohrung 200 mm in Wänden und Decken aus Stahlbeton**
*** Bedarfsposition ohne GB
Kernbohrung in Wänden und Decken aus Stahlbeton

Durchmesser: 200 mm
Wand-/Deckenstärke: bis 30 cm

inkl. aller Nebenarbeiten, wie Absaugen des Bohrwassers
und fachgerechte Entsorgung des Schlamms und der
Bohrkronen
Menge: 1,000 Stk

**09.02.0070 Wanddurchbruch 300 cm² in KS Mauerwerk 24 cm**
*** Bedarfsposition ohne GB
Menge: 1,000 Stk

#### Abschnitt 09.03 Sonstiges

**09.03.0010 Heizungssystem befüllen, spülen und entlüften**
Heizungssystem befüllen, spülen und entlüften

Gesamtes Heizungssystem nach VDI 2035 als Erstbefüllung
mit einer mobilen Anlage befüllen, inkl. aller Keller-,
Strang- und Wohnungsleitungen

Die Wasserqualität ist nach der Befüllung zu prüfen und
im vom Auftragnehmer erstellten Anlagenbuch zu
dokumentieren.
Menge: 1,000 psch

**09.03.0020 Bezeichnungsschilder 100 x 50 mm aus Kunststoff**
Bezeichnungsschilder 100 x 50 mm aus Kunststoff
Beschriftung mehrzeilig mit Befestigung

liefern und montieren
Menge: 10,000 Stk

#### Abschnitt 09.04 Dokumentation

**09.04.0010 Vollständige Revisionsunterlagen**
Vollständige Revisionsunterlagen bestehend aus:

-Inhaltsverzeichnis
-Kurze Anlagenbeschreibung mit der Angabe zu
eingestellten Parametern (z.B. Systemdruck,
-temperatur, -massenstrom)  und Paßwörtern
-Herstellerunterlagen, Datenblätter und Wartungs- bzw.
Bedienungsaneitungen der verbauten Gegenstände und
Materialien
-Sicherheitsdatenblätter, Zulassungen und Zertifikate
-Druckprotokolle
-Spülprotokolle
-Inbetriebnahmeprotokolle
-Revisionszeichnungen

in einfacher Ausführung, sortiert und abgeheftet im
Stehordner, sinnvoll unterteilt mit Registern und
zusätzlich einmal digital auf USB-Stick, im Ordner
abgeheftet
-
Menge: 1,000 psch

USt %: 19,00
